# Cabos de ligação eléctrica da unidade de ar condicionado

- Propriedade do ficheiro: CYPE INGENIEROS, S.A.
- Formato: FIEBDC-3/2002
- Âmbito geográfico: Moçambique
- Moeda: MZN
- Custos indirectos: 3.00 %
- IVA: 17.00 %

## I Instalações

### IC Aquecimento, arrefecimento, climatização e A.Q.S.

#### ICN Unidades autónomas de climatização

**ICN017** m Cabos de ligação eléctrica da unidade de ar condicionado.
Cablagem de ligação eléctrica de unidade de ar condicionado formada por cabo unipolar H07V-U, sendo a sua tensão atribuída de 450/750 V, reacção ao fogo classe Eca, com condutor unifilar de cobre classe 1 de 1,5 mm² de secção, com isolamento de PVC.
Inclui: Colocação dos cabos. Ligação.
Critério de medição de projecto: Comprimento medido segundo documentação gráfica de Projecto.
Critério de medição de obra: Medir-se-á o comprimento realmente executado segundo especificações de Projecto.

| Código | Un | Descrição | Rendimento | Preço | Importância |
|---|---|---|---|---|---|
| mt35cep010aa | m | Cabo unipolar H07V-U, sendo a sua tensão atribuída de 450/750 V, reacção ao fogo classe Eca segundo NP EN 50575, com condutor unifilar de cobre classe 1 de 1,5 mm² de secção, com isolamento de PVC. Segundo NP 2356-3. (material) | 2.000 | 7.50 | 15.00 |
| mo003 | h | Oficial de 1ª electricista. (mão de obra) | 0.022 | 136.52 | 3.00 |
| mo102 | h | Ajudante de electricista. (mão de obra) | 0.022 | 99.12 | 2.18 |
| % | % | Custos directos complementares | 2 % | 20.18 | 0.40 |
|  |  | Custos directos |  |  | 20.58 |
