# Equipamento de ar condicionado com unidades interiores de parede, sistema ar-ar multi-split

- Propriedade do ficheiro: CYPE INGENIEROS, S.A.
- Formato: FIEBDC-3/2002
- Âmbito geográfico: Moçambique
- Moeda: MZN
- Custos indirectos: 3.00 %
- IVA: 17.00 %

## I Instalações

### IC Aquecimento, arrefecimento, climatização e A.Q.S.

#### ICN Unidades autónomas de climatização

**ICN021** Ud Equipamento de ar condicionado com unidades interiores de parede, sistema ar-ar multi-split.
Equipamento de ar condicionado, sistema ar-ar multi-split 2x1, para gás R-32, bomba de calor, alimentação monofásica (230V/50Hz), potência frigorífica nominal 5 kW, SEER 5,6 (classe A+), potência calorífica nominal 5,6 kW, SCOP 3,8 (classe A), formado por duas unidades interiores de parede, com as seguintes características cada uma delas: dimensões 275x845x180 mm, peso 9 kg, filtro purificador do ar e painel liso de cor branca com ecrã LCD retroiluminado, e uma unidade exterior, com compressor tipo Inverter DC, dimensões 700x892x396 mm, peso 50 kg, diâmetro de ligação da tubagem de gás 3/8", diâmetro de ligação da tubagem do líquido 1/4", com amortecedores de molas, suportes e fixações das unidades interior e exterior, tubagem de drenagem com sifão, ligação frigorífica entre unidades, ligação eléctrica entre unidades, fixação e protecção mecânica da instalação com ocultação em calha acessível em zonas vistas. Inclusive elementos anti-vibratórios e suportes de parede para apoio da unidade exterior.
Critérios considerados na determinação do preço da unidade de obra: O preço não inclui a canalização nem a cablagem eléctrica de alimentação.
Inclui: Implantação das unidades. Colocação e fixação da unidade interior. Colocação e fixação da unidade exterior. Ligação às linhas frigoríficas. Ligação à rede eléctrica. Ligação à rede de drenagem. Colocação em funcionamento.
Critério de medição de projecto: Número de unidades previstas, segundo documentação gráfica de Projecto.
Critério de medição de obra: Medir-se-á o número de unidades realmente executadas segundo especificações de Projecto.

| Código | Un | Descrição | Rendimento | Preço | Importância |
|---|---|---|---|---|---|
| mt42sau020a | Ud | Equipamento de ar condicionado, sistema ar-ar multi-split 2x1, para gás R-32, bomba de calor, alimentação monofásica (230V/50Hz), potência frigorífica nominal 5 kW, SEER 5,6 (classe A+), potência calorífica nominal 5,6 kW, SCOP 3,8 (classe A), formado por duas unidades interiores de parede, com as seguintes características cada uma delas: dimensões 275x845x180 mm, peso 9 kg, filtro purificador do ar e painel liso de cor branca com ecrã LCD retroiluminado, e uma unidade exterior, com compressor tipo Inverter DC, dimensões 700x892x396 mm, peso 50 kg, diâmetro de ligação da tubagem de gás 3/8", diâmetro de ligação da tubagem do líquido 1/4", com amortecedores de molas, suportes e fixações das unidades interior e exterior, tubagem de drenagem com sifão, ligação frigorífica entre unidades, ligação eléctrica entre unidades, fixação e protecção mecânica da instalação com ocultação em calha acessível em zonas vistas. (material) | 1.000 | 151472.01 | 151472.01 |
| mt42www085 | Ud | Kit de suportes de parede, formado por conjunto de esquadras de 50x45 cm e quatro amortecedores de borracha, com as correspondentes buchas, parafusos, porcas e anilhas. (material) | 1.000 | 1795.85 | 1795.85 |
| mo005 | h | Oficial de 1ª instalador de ar condicionado. (mão de obra) | 3.343 | 136.52 | 456.39 |
| mo104 | h | Ajudante de instalador de ar condicionado. (mão de obra) | 3.343 | 99.12 | 331.36 |
| % | % | Custos directos complementares | 2 % | 154055.61 | 3081.11 |
|  |  | Custos directos |  |  | 157136.72 |
