# Difusor

- Propriedade do ficheiro: CYPE INGENIEROS, S.A.
- Formato: FIEBDC-3/2002
- Âmbito geográfico: Moçambique
- Moeda: MZN
- Custos indirectos: 3.00 %
- IVA: 17.00 %

## I Instalações

### IC Aquecimento, arrefecimento, climatização e A.Q.S.

#### ICR Sistemas de condução de ar

**ICR040** Ud Difusor.
Difusor rotacional de deflectores fixos com placa frontal circular, com plenum de ligação horizontal de chapa de aço galvanizado, pintado em cor RAL 9010, para instalar em alturas até 4 m. Inclusive acessórios de montagem e elementos de fixação.
Inclui: Marcação. Montagem do plenum através de suportes de suspensão. Fixação do difusor ao plenum.
Critério de medição de projecto: Número de unidades previstas, segundo documentação gráfica de Projecto.
Critério de medição de obra: Medir-se-á o número de unidades realmente executadas segundo especificações de Projecto.

| Código | Un | Descrição | Rendimento | Preço | Importância |
|---|---|---|---|---|---|
| mt42trx280asc | Ud | Difusor rotacional de deflectores fixos com placa frontal circular, com plenum de ligação horizontal de chapa de aço galvanizado, pintado em cor RAL 9010. (material) | 1.000 | 21280.19 | 21280.19 |
| mo005 | h | Oficial de 1ª instalador de ar condicionado. (mão de obra) | 0.244 | 136.52 | 33.31 |
| mo104 | h | Ajudante de instalador de ar condicionado. (mão de obra) | 0.244 | 99.12 | 24.19 |
| % | % | Custos directos complementares | 2 % | 21337.69 | 426.75 |
|  |  | Custos directos |  |  | 21764.44 |
