# Grelha de retorno na porta

- Propriedade do ficheiro: CYPE INGENIEROS, S.A.
- Formato: FIEBDC-3/2002
- Âmbito geográfico: Moçambique
- Moeda: MZN
- Custos indirectos: 3.00 %
- IVA: 17.00 %

## I Instalações

### IC Aquecimento, arrefecimento, climatização e A.Q.S.

#### ICR Sistemas de condução de ar

**ICR052** Ud Grelha de retorno na porta.
Grelha de alumínio extrudido, anodizado cor natural E6-C-0, de 225x125 mm, com lâminas horizontais fixas em forma de V, com fixação através de parafusos à vista, montada na porta. Inclusive acessórios de montagem e elementos de fixação.
Inclui: Marcação. Montagem e fixação da grelha na porta.
Critério de medição de projecto: Número de unidades previstas, segundo documentação gráfica de Projecto.
Critério de medição de obra: Medir-se-á o número de unidades realmente executadas segundo especificações de Projecto.

| Código | Un | Descrição | Rendimento | Preço | Importância |
|---|---|---|---|---|---|
| mt42trx045aaaa | Ud | Grelha de alumínio extrudido, anodizado cor natural E6-C-0, de 225x125 mm, com lâminas horizontais fixas em forma de V, com fixação através de parafusos à vista. (material) | 1.000 | 2481.13 | 2481.13 |
| mo005 | h | Oficial de 1ª instalador de ar condicionado. (mão de obra) | 0.154 | 136.52 | 21.02 |
| mo104 | h | Ajudante de instalador de ar condicionado. (mão de obra) | 0.154 | 99.12 | 15.26 |
| % | % | Custos directos complementares | 2 % | 2517.41 | 50.35 |
|  |  | Custos directos |  |  | 2567.76 |
