# Silenciador para conduta

- Propriedade do ficheiro: CYPE INGENIEROS, S.A.
- Formato: FIEBDC-3/2002
- Âmbito geográfico: Moçambique
- Moeda: MZN
- Custos indirectos: 3.00 %
- IVA: 17.00 %

## I Instalações

### IC Aquecimento, arrefecimento, climatização e A.Q.S.

#### ICR Sistemas de condução de ar

**ICR085** Ud Silenciador para conduta.
Silenciador de células com desenho higiénico e células de poupança energética integradas, de 200 mm de largura, 300 mm de altura e 500 mm de comprimento, com 1 célula de lã mineral, não combustível segundo DIN 4102 A2, protegida com tecido de seda de vidro, aro de perfil favorável ao fluxo de ar (raio > 15 mm), de 100 mm de espessura, com carcaça de chapa de aço galvanizado. Inclusive acessórios de montagem e elementos de fixação.
Inclui: Marcação. Colocação e fixação. Verificação do seu correcto funcionamento.
Critério de medição de projecto: Número de unidades previstas, segundo documentação gráfica de Projecto.
Critério de medição de obra: Medir-se-á o número de unidades realmente executadas segundo especificações de Projecto.

| Código | Un | Descrição | Rendimento | Preço | Importância |
|---|---|---|---|---|---|
| mt42trx410aaaa | Ud | Silenciador de células com desenho higiénico e células de poupança energética integradas, de 200 mm de largura, 300 mm de altura e 500 mm de comprimento, com 1 célula de lã mineral, não combustível segundo DIN 4102 A2, protegida com tecido de seda de vidro, aro de perfil favorável ao fluxo de ar (raio > 15 mm), de 100 mm de espessura, com carcaça de chapa de aço galvanizado. (material) | 1.000 | 21261.67 | 21261.67 |
| mo005 | h | Oficial de 1ª instalador de ar condicionado. (mão de obra) | 0.240 | 136.52 | 32.76 |
| mo104 | h | Ajudante de instalador de ar condicionado. (mão de obra) | 0.240 | 99.12 | 23.79 |
| % | % | Custos directos complementares | 2 % | 21318.22 | 426.36 |
|  |  | Custos directos |  |  | 21744.58 |
