# Captador geotérmico horizontal

- Propriedade do ficheiro: CYPE INGENIEROS, S.A.
- Formato: FIEBDC-3/2002
- Âmbito geográfico: Moçambique
- Moeda: MZN
- Custos indirectos: 3.00 %
- IVA: 17.00 %

## I Instalações

### IC Aquecimento, arrefecimento, climatização e A.Q.S.

#### ICU Geotermia

**ICU015** m² Captador geotérmico horizontal.
Captador geotérmico horizontal, formado por tubo de polietileno PE 100, de 20 mm de diâmetro exterior e 2 mm de espessura, SDR11, PN=16 atm, colocados com uma separação de 50 cm entre eles, sobre camada de areia de 0 a 5 mm de diâmetro e posterior enchimento com o mesmo material, espessura total da camada 20 cm, sem incluir a escavação nem o posterior enchimento principal da escavação. Incluindo acessórios e peças especiais. Totalmente montado, ligado e testado.
Inclui: Eliminação das terras soltas do fundo da escavação. Marcação do traçado das tubagens, acessórios e peças especiais. Espalhamento da camada de areia. Colocação de tubagens, acessórios e peças especiais. Execução do enchimento com areia.
Critério de medição de projecto: Superfície medida segundo documentação gráfica de Projecto.
Critério de medição de obra: Medir-se-á a superfície realmente executada segundo especificações de Projecto.

| Código | Un | Descrição | Rendimento | Preço | Importância |
|---|---|---|---|---|---|
| mt01ara010a | m³ | Areia com granulometria de 0 a 5 mm de diâmetro, limpa. (material) | 0.200 | 567.22 | 113.44 |
| mt37tpa100ac | m | Tubo de polietileno PE 100, de 20 mm de diâmetro exterior e 2 mm de espessura, SDR11, PN=16 atm, segundo NP EN 12201-2, com o preço incrementado em 10% relativamente a acessórios e peças especiais. (material) | 2.000 | 73.16 | 146.32 |
| mo004 | h | Oficial de 1ª instalador de aquecimento. (mão de obra) | 0.089 | 136.52 | 12.15 |
| mo103 | h | Ajudante de instalador de aquecimento. (mão de obra) | 0.089 | 99.12 | 8.82 |
| % | % | Custos directos complementares | 2 % | 280.73 | 5.61 |
|  |  | Custos directos |  |  | 286.34 |
