# Caixa para mecanismo, encastrada emestruturas autoportantes de placas ou tectos falsos de placas

- Propriedade do ficheiro: CYPE INGENIEROS, S.A.
- Formato: FIEBDC-3/2002
- Âmbito geográfico: Moçambique
- Moeda: MZN
- Custos indirectos: 3.00 %
- IVA: 17.00 %

## I Instalações

### IE Eléctricas

#### IEM Mecanismos

**IEM011** Ud Caixa para mecanismo, encastrada emestruturas autoportantes de placas ou tectos falsos de placas.
Caixa universal de 1 elemento, com patilhas de fixação, de plástico ABS auto-extinguível, livre de halogéneos, encaixável, de 65 mm de diâmetro e 40 mm de largura, com graus de protecção IP30 e IK07, segundo IEC 60439. Instalação encastrada emestruturas autoportantes de placas ou tectos falsos de placas.
Inclui: Marcação. Montagem. Colocação.
Critério de medição de projecto: Número de unidades previstas, segundo documentação gráfica de Projecto.
Critério de medição de obra: Medir-se-á o número de unidades realmente executadas segundo especificações de Projecto.

| Código | Un | Descrição | Rendimento | Preço | Importância |
|---|---|---|---|---|---|
| mt33cmg020a | Ud | Caixa universal de 1 elemento, com patilhas de fixação, de plástico ABS auto-extinguível, livre de halogéneos, encaixável, de 65 mm de diâmetro e 40 mm de largura, com graus de protecção IP30 e IK07, segundo IEC 60439, para encastrar em estruturas autoportantes de placas e tectos falsos de placas, inclusive parafusos de fixação do mecanismo. (material) | 1.000 | 76.20 | 76.20 |
| mo003 | h | Oficial de 1ª electricista. (mão de obra) | 0.089 | 138.06 | 12.29 |
| % | % | Custos directos complementares | 2 % | 88.49 | 1.77 |
|  |  | Custos directos |  |  | 90.26 |
