# Caixa de corte geral

- Propriedade do ficheiro: CYPE INGENIEROS, S.A.
- Formato: FIEBDC-3/2002
- Âmbito geográfico: Moçambique
- Moeda: MZN
- Custos indirectos: 3.00 %
- IVA: 17.00 %

## I Instalações

### IG Gases combustíveis

#### IGA Ramais de ligação

**IGA030** Ud Caixa de corte geral.
Caixa de corte geral para baixa pressão de caudal nominal 6 m³/h, composta de: válvula, redutor tipo B6N VSI para um caudal máximo de 6 m³/h, 0,1 a 4 bar de pressão de entrada e 20 mbar de pressão de saída, caixa S 2300 de chapa electrozincada de 350x485x197 mm e contador (não incluído neste preço), para instalação de habitação unifamiliar ou local de utilização colectiva ou comercial. Inclusive ligação a terra, curvas, tampão e elementos de fixação. Totalmente montada, ligada e testada.
Inclui: Colocação e fixação da caixa. Colocação de peças especiais. Colocação e fixação de elementos de regulação e segurança. Ligação.
Critério de medição de projecto: Número de unidades previstas, segundo documentação gráfica de Projecto.
Critério de medição de obra: Medir-se-á o número de unidades realmente executadas segundo especificações de Projecto.

| Código | Un | Descrição | Rendimento | Preço | Importância |
|---|---|---|---|---|---|
| mt43cgp050a | Ud | Válvula de encravamento manual de 3/4". (material) | 1.000 | 1276.19 | 1276.19 |
| mt37tcb010d | Ud | Curva 90° de cobre rígido, 20/22 mm. (material) | 2.000 | 199.66 | 399.32 |
| mt43cgp040b | Ud | Tampão de latão de 3/4". (material) | 1.000 | 129.21 | 129.21 |
| mt43cgp020aa | Ud | Redutor tipo B6N VSI para um caudal máximo de 6 m³/h, 0,1 a 4 bar de pressão de entrada e 20 mbar de pressão de saída. (material) | 1.000 | 4248.89 | 4248.89 |
| mt43cgp010a | Ud | Caixa S 2300 de chapa electrozincada de 350x485x197 mm, com tampa com a palavra "Gás" e a expressão "Proibido fumar ou foguear". (material) | 1.000 | 3648.93 | 3648.93 |
| mt35ttc010a | m | Condutor de cobre nu, de 25 mm². (material) | 2.000 | 125.39 | 250.78 |
| mt35ttc030 | Ud | Abraçadeira de latão. (material) | 1.000 | 135.04 | 135.04 |
| mt35tte010b | Ud | Eléctrodo para rede de terra cobreado com 300 µm, fabricado em aço, de 15 mm de diâmetro e 2 m de comprimento. (material) | 1.000 | 1736.21 | 1736.21 |
| mt43www010 | Ud | Material auxiliar para instalações de gás. (material) | 2.000 | 135.04 | 270.08 |
| mq06hor010 | h | Betoneira eléctrica com uma capacidade de amassadura de 160 l. (equipamento) | 0.005 | 123.37 | 0.62 |
| mo010 | h | Oficial de 1ª instalador de gás. (mão de obra) | 4.457 | 138.06 | 615.33 |
| mo109 | h | Ajudante de instalador de gás. (mão de obra) | 2.229 | 100.25 | 223.46 |
| % | % | Custos directos complementares | 2 % | 12934.06 | 258.68 |
|  |  | Custos directos |  |  | 13192.74 |
