# Alojamento para dispositivo de gás

- Propriedade do ficheiro: CYPE INGENIEROS, S.A.
- Formato: FIEBDC-3/2002
- Âmbito geográfico: Moçambique
- Moeda: MZN
- Custos indirectos: 3.00 %
- IVA: 17.00 %

## I Instalações

### IG Gases combustíveis

#### IGW Elementos

**IGW030** Ud Alojamento para dispositivo de gás.
Caixa S 2300 de chapa electrozincada de 350x485x197 mm.
Inclui: Colocação e fixação da caixa.
Critério de medição de projecto: Número de unidades previstas, segundo documentação gráfica de Projecto.
Critério de medição de obra: Medir-se-á o número de unidades realmente executadas segundo especificações de Projecto.

| Código | Un | Descrição | Rendimento | Preço | Importância |
|---|---|---|---|---|---|
| mt43cgp010a | Ud | Caixa S 2300 de chapa electrozincada de 350x485x197 mm, com tampa com a palavra "Gás" e a expressão "Proibido fumar ou foguear". (material) | 1.000 | 3594.56 | 3594.56 |
| mo010 | h | Oficial de 1ª instalador de gás. (mão de obra) | 0.279 | 136.52 | 38.09 |
| mo109 | h | Ajudante de instalador de gás. (mão de obra) | 0.334 | 99.12 | 33.11 |
| % | % | Custos directos complementares | 2 % | 3665.76 | 73.32 |
|  |  | Custos directos |  |  | 3739.08 |
