# Luminária. Instalação suspensa

- Propriedade do ficheiro: CYPE INGENIEROS, S.A.
- Formato: FIEBDC-3/2002
- Âmbito geográfico: Moçambique
- Moeda: MZN
- Custos indirectos: 3.00 %
- IVA: 17.00 %

## I Instalações

### II Iluminação

#### III Instalação interior

**III150** Ud Luminária. Instalação suspensa.
Luminária linear, de 1186x85x85 mm, para 1 lâmpada fluorescente T5 de 54 W, com corpo de luminária formado por perfis de alumínio extrudido, acabamento termoesmaltado de cor cinzento RAL 9006; tampas finais; difusor opalino de alta transmitância; reflector interior acabamento termoesmaltado, de cor branca; protecção IP20. Inclusive lâmpadas.
Inclui: Marcação. Montagem, ligação e verificação do seu correcto funcionamento.
Critério de medição de projecto: Número de unidades previstas, segundo documentação gráfica de Projecto.
Critério de medição de obra: Medir-se-á o número de unidades realmente executadas segundo especificações de Projecto.

| Código | Un | Descrição | Rendimento | Preço | Importância |
|---|---|---|---|---|---|
| mt34ode470eb | Ud | Luminária linear, de 1186x85x85 mm, para 1 lâmpada fluorescente T5 de 54 W, com corpo de luminária formado por perfis de alumínio extrudido, acabamento termoesmaltado de cor cinzento RAL 9006; tampas finais; difusor opalino de alta transmitância; reflector interior acabamento termoesmaltado, de cor branca; protecção IP20. (material) | 1.000 | 16112.37 | 16112.37 |
| mt34tuf010g | Ud | Tubo fluorescente T5 de 54 W. (material) | 1.000 | 667.28 | 667.28 |
| mo003 | h | Oficial de 1ª electricista. (mão de obra) | 0.223 | 128.41 | 28.64 |
| mo102 | h | Ajudante de electricista. (mão de obra) | 0.223 | 93.25 | 20.79 |
| % | % | Custos directos complementares | 2 % | 16829.08 | 336.58 |
|  |  | Custos directos |  |  | 17165.66 |
