# Isolamento térmico pelo exterior de muros em contacto com o terreno

- Propriedade do ficheiro: CYPE INGENIEROS, S.A.
- Formato: FIEBDC-3/2002
- Âmbito geográfico: Moçambique
- Custos indirectos: 3.00 %
- IVA: 17.00 %

## N Isolamentos e impermeabilizações

### NA Isolamentos

#### NAB Muros em contacto com o terreno

**NAB010** m² Isolamento térmico pelo exterior de muros em contacto com o terreno, formado por painel rígido de poliestireno extrudido Ursa XPS NIII L "URSA IBÉRICA AISLANTES", de 70 mm de espessura, resistência à compressão >= 300 kPa, resistência térmica 1,95 m²°C/W, condutibilidade térmica 0,036 W/(m°C), fixado mecanicamente sobre o tardoz do muro, preparado para receber o enchimento com material de drenagem (não incluído neste preço).
Fornecimento e colocação de isolamento térmico pelo exterior de muros em contacto com o terreno, constituído por painel rígido de poliestireno extrudido Ursa XPS NIII L "URSA IBÉRICA AISLANTES", de 70 mm de espessura, resistência à compressão >= 300 kPa, resistência térmica 1,95 m²°C/W, condutibilidade térmica 0,036 W/(m°C), disposto sobre o tardoz do muro através de fixações mecânicas, preparado para receber o enchimento com material de drenagem (não incluído neste preço). Incluindo p/p de preparação da superfície suporte, cortes e execução do remate perimetral de protecção através de perfil metálico de chapa de aço galvanizado instalado sobre o coroamento dos painéis isolantes.
Inclui: Limpeza e preparação da superfície suporte. Preparação do isolamento. Colocação do isolamento. Execução do remate perimetral superior.
Critério de medição de projecto: Superfície medida segundo documentação gráfica de Projecto.
Critério de medição de obra: Medir-se-á a superfície realmente executada segundo especificações de Projecto.

| Código | Un | Descrição | Rendimento | Preço | Importância |
|---|---|---|---|---|---|
| mt16pxp010af | m² | Painel rígido de poliestireno extrudido Ursa XPS NIII L "URSA IBÉRICA AISLANTES", segundo EN 13164, de superfície lisa e bordo lateral a meia madeira, de 70 mm de espessura, resistência à compressão >= 300 kPa, resistência térmica 1,95 m²°C/W, condutibilidade térmica 0,036 W/(m°C), Euroclasse E de reacção ao fogo, com código de designação XPS-EN 13164-T1-CS(10/4)300-DLT(2)5-DS(TH)-WL(T)0,7--FT2. (material) | 1.050 | 33.43 | 35.10 |
| mt16aaa020id | Ud | Fixação mecânica para painéis isolantes de poliestireno extrudido, colocados directamente sobre a superfície suporte. (material) | 2.000 | 0.29 | 0.58 |
| mt16aaa100 | m | Perfil de chapa curvada de aço pré-lacado, de 0,6 mm de espessura e 15 mm de largura, para remate e protecção dos bordos dos painéis de isolamento térmico. (material) | 0.330 | 1.79 | 0.59 |
| mo053 | h | Oficial de 1ª montador de isolamentos. (mão de obra) | 0.139 | 2.32 | 0.32 |
| mo099 | h | Ajudante de montador de isolamentos. (mão de obra) | 0.139 | 1.47 | 0.20 |
| % | % | Custos directos complementares | 2 % | 36.79 | 0.74 |
|  |  | Custos directos |  |  | 37.53 |
