# Isolamento termo-acústico exterior de condutas metálicas

- Propriedade do ficheiro: CYPE INGENIEROS, S.A.
- Formato: FIEBDC-3/2002
- Âmbito geográfico: Moçambique
- Moeda: MZN
- Custos indirectos: 3.00 %
- IVA: 17.00 %

## N Isolamentos e impermeabilizações

### NA Isolamentos térmicos

#### NAC Condutas metálicas

**NAC010** m² Isolamento termo-acústico exterior de condutas metálicas.
Isolamento termo-acústico exterior para conduta metálica circular de climatização, realizado com manta de lã de vidro, segundo NP EN 14303, revestida numa das suas faces com papel kraft-alumínio que actua como barreira de vapor, de 50 mm de espessura, resistência térmica 1,25 m²°C/W, condutibilidade térmica 0,04 W/(m°C), fixado com fita autocolante de alumínio. Inclusive fita adesiva de alumínio para a vedação de juntas.
Inclui: Limpeza e preparação da superfície suporte. Implantação e corte do isolamento. Colocação do isolamento. Fixação do isolamento. Vedação de juntas e ligações.
Critério de medição de projecto: Superfície medida segundo documentação gráfica de Projecto.
Critério de medição de obra: Medir-se-á a superfície realmente executada segundo especificações de Projecto.

| Código | Un | Descrição | Rendimento | Preço | Importância |
|---|---|---|---|---|---|
| mt42con140a | m² | Manta de lã de vidro, segundo NP EN 14303, revestida numa das suas faces com papel kraft-alumínio que actua como barreira de vapor, de 50 mm de espessura, resistência térmica 1,25 m²°C/W, condutibilidade térmica 0,04 W/(m°C), Euroclasse B-s1, d0 de reacção ao fogo segundo NP EN 13501-1, para o isolamento de condutas de ar em climatização. (material) | 1.100 | 519.83 | 571.81 |
| mt42con020 | m | Fita autocolante de alumínio, de 50 microns de espessura e 65 mm de largura, à base de resinas acrílicas, para a vedação e fixação do isolamento. (material) | 1.500 | 18.05 | 27.08 |
| mo054 | h | Oficial de 1ª montador de isolamentos. (mão de obra) | 0.111 | 136.52 | 15.15 |
| mo101 | h | Ajudante de montador de isolamentos. (mão de obra) | 0.111 | 99.31 | 11.02 |
| % | % | Custos directos complementares | 2 % | 625.06 | 12.50 |
|  |  | Custos directos |  |  | 637.56 |
