# Isolamento térmico em câmara frigorífica, com painéis de poliestireno extrudido, sistema Schlüter-KERDI-BOARD "SCHLÜTER-SYSTEMS"

- Propriedade do ficheiro: CYPE INGENIEROS, S.A.
- Formato: FIEBDC-3/2002
- Âmbito geográfico: Moçambique
- Moeda: MZN
- Custos indirectos: 3.00 %
- IVA: 17.00 %

## N Isolamentos e impermeabilizações

### NA Isolamentos térmicos

#### NAG Câmaras frigoríficas

**NAG100** m² Isolamento térmico em câmara frigorífica, com painéis de poliestireno extrudido, sistema Schlüter-KERDI-BOARD "SCHLÜTER-SYSTEMS".
Isolamento térmico em câmara frigorífica, sistema Schlüter-KERDI-BOARD "SCHLÜTER-SYSTEMS", formado por painel impermeabilizante de poliestireno extrudido, Schlüter-KERDI-BOARD "SCHLÜTER-SYSTEMS", de 2600 mm de comprimento, 625 mm de largura e 5 mm de espessura, revestido em ambas as faces com uma camada de reforço especial sem cimento e um geotêxtil, resistência térmica 0,15 m²°C/W, condutibilidade térmica 0,035 W/(m°C), fixado com cimento cola em camada fina espalhado com palustra dentada. Inclusive massa adesiva elástica monocomponente, Schlüter-KERDI-FIX "SCHLÜTER-SYSTEMS", para a vedação de juntas.
Inclui: Limpeza e preparação da superfície suporte. Implantação e corte do isolamento. Aplicação da cola. Colocação do isolamento. Resolução de pontos singulares. Vedação de juntas e ligações.
Critério de medição de projecto: Superfície medida segundo documentação gráfica de Projecto.
Critério de medição de obra: Medir-se-á a superfície realmente executada segundo especificações de Projecto.

| Código | Un | Descrição | Rendimento | Preço | Importância |
|---|---|---|---|---|---|
| mt09mcr021g | kg | Cimento cola de presa normal, C1, segundo NP EN 12004, cor cinzento. (material) | 3.000 | 16.00 | 48.00 |
| mt15res070a | Ud | Cartucho de massa adesiva elástica monocomponente, Schlüter-KERDI-FIX "SCHLÜTER-SYSTEMS", à base de polímeros híbridos neutros (MS), de 290 ml, cor cinzento ou branco e acabamento brilhante. (material) | 0.010 | 2300.47 | 23.00 |
| mt15res400a | m² | Painel impermeabilizante de poliestireno extrudido, Schlüter-KERDI-BOARD "SCHLÜTER-SYSTEMS", de 2600 mm de comprimento, 625 mm de largura e 5 mm de espessura, revestido em ambas as faces com uma camada de reforço especial sem cimento e um geotêxtil, resistência térmica 0,15 m²°C/W, condutibilidade térmica 0,035 W/(m°C). (material) | 1.050 | 3769.50 | 3957.98 |
| mo054 | h | Oficial de 1ª montador de isolamentos. (mão de obra) | 0.167 | 138.06 | 23.06 |
| mo101 | h | Ajudante de montador de isolamentos. (mão de obra) | 0.084 | 100.44 | 8.44 |
| % | % | Custos directos complementares | 2 % | 4060.48 | 81.21 |
|  |  | Custos directos |  |  | 4141.69 |
