# Isolamento térmico de testas de laje e pilares embebidos na espessura da fachada

- Propriedade do ficheiro: CYPE INGENIEROS, S.A.
- Formato: FIEBDC-3/2002
- Âmbito geográfico: Moçambique
- Custos indirectos: 3.00 %
- Despesas gerais: 13.00 %
- Lucro: 6.00 %
- IVA: 16.00 %

## N Isolamentos e impermeabilizações

### NA Isolamentos

#### NAJ Pontes térmicas

**NAJ010** m² Isolamento térmico de testas de laje e pilares embebidos na espessura da fachada, composto por painel rígido de poliestireno extrudido Ursa XPS RG "URSA IBÉRICA AISLANTES", de 40 mm de espessura, resistência à compressão >= 300 kPa, fixado com adesivo cimentício sobre a estrutura descofrada.
Fornecimento e colocação de isolamento térmico em testas de laje e pilares embebidos na espessura da fachada, composta por painel rígido de poliestireno extrudido Ursa XPS RG "URSA IBÉRICA AISLANTES", de 40 mm de espessura, resistência à compressão >= 300 kPa, resistência térmica 1,2 (m²°C)/W, condutibilidade térmica 0,034 W/(m°C). Incluindo p/p de preparação da superfície suporte, cortes e adesivo cimentício, para a fixação do isolante na estrutura previamente descofrada.
Inclui: Preparação e corte do isolamento. Fixação do isolamento à cofragem com adesivo cimentício.
Critério de medição de projecto: Superfície medida segundo documentação gráfica de Projecto.
Critério de medição de obra: Medir-se-á a superfície realmente executada segundo especificações de Projecto.

| Código | Un | Descrição | Rendimento | Preço | Importância |
|---|---|---|---|---|---|
| mt16pxp010ajc | m² | Painel rígido de poliestireno extrudido Ursa XPS RG "URSA IBÉRICA AISLANTES", segundo EN 13164, de superfície rugosa acanalada e bordo lateral macho-fêmea e recto, de 40 mm de espessura, resistência à compressão >= 300 kPa, resistência térmica 1,2 (m²°C)/W, condutibilidade térmica 0,034 W/(m°C), Euroclasse E de reacção ao fogo, com código de designação XPS-EN 13164-E-T1-CS(10/Y)300. (material) | 1.050 | 415.05 | 435.80 |
| mt16aaa010 | kg | Argamassa cola para fixação de materiais isolantes em paramentos verticais. (material) | 9.000 | 6.86 | 61.74 |
| mo049 | h | Oficial de 1ª montador de isolamentos. (mão de obra) | 0.115 | 60.84 | 7.00 |
| mo092 | h | Ajudante de montador de isolamentos. (mão de obra) | 0.115 | 40.13 | 4.61 |
| % | % | Custos directos complementares | 2 % | 509.15 | 10.18 |
|  |  | Custos directos |  |  | 519.33 |
