# Isolamento sonoro do perímetro de apoio de parede de placas, com banda dessolidarizadora de poliolefinas

- Propriedade do ficheiro: CYPE INGENIEROS, S.A.
- Formato: FIEBDC-3/2002
- Âmbito geográfico: Moçambique
- Moeda: MZN
- Custos indirectos: 3.00 %
- IVA: 17.00 %

## N Isolamentos e impermeabilizações

### NB Isolamentos sonoros

#### NBJ Pontes acústicas

**NBJ008** m Isolamento sonoro do perímetro de apoio de parede de placas, com banda dessolidarizadora de poliolefinas.
Isolamento sonoro do perímetro de apoio de parede de placas, realizado com banda autocolante dessolidarizante, de 50 mm de largura e de 4 mm de espessura, para garantir a sua dessolidarização e optimizar o isolamento sonoro.
Inclui: Limpeza e preparação da superfície. Corte da banda dessolidarizadora. Colocação das bandas elásticas na base e nos laterais. Colocação das bandas elásticas no encontro da estrutura autoportante com a laje superior.
Critério de medição de projecto: Comprimento medido segundo documentação gráfica de Projecto.
Critério de medição de obra: Medir-se-á o comprimento realmente executado segundo especificações de Projecto.

| Código | Un | Descrição | Rendimento | Preço | Importância |
|---|---|---|---|---|---|
| mt16ptc060a | m | Banda autocolante dessolidarizante, de 50 mm de largura e de 4 mm de espessura, formada por uma lâmina de poliolefinas de alta resistência e uma lâmina viscoelástica de alta densidade de 2 mm de espessura; proporcionando uma redução do nível global de pressão sonora a sons de percussão de 17 dB. (material) | 1.100 | 85.72 | 94.29 |
| mo100 | h | Ajudante de montador de pré-fabricados interiores. (mão de obra) | 0.056 | 99.31 | 5.56 |
| % | % | Custos directos complementares | 2 % | 99.85 | 2.00 |
|  |  | Custos directos |  |  | 101.85 |
