# Isolamento sonoro a sons de percussão de pavimentos flutuantes, com painéis de lã mineral

- Propriedade do ficheiro: CYPE INGENIEROS, S.A.
- Formato: FIEBDC-3/2002
- Âmbito geográfico: Moçambique
- Moeda: MZN
- Custos indirectos: 3.00 %
- IVA: 17.00 %

## N Isolamentos e impermeabilizações

### NB Isolamentos sonoros

#### NBL Pavimentos flutuantes

**NBL032** m² Isolamento sonoro a sons de percussão de pavimentos flutuantes, com painéis de lã mineral.
Isolamento sonoro a sons de percussão de pavimentos flutuantes, formado por painel de lã mineral não revestido, aglomerado com resinas, imputrescível, de 20 mm de espessura, segundo EN 13162, resistência térmica 0,55 m²°C/W, condutibilidade térmica 0,036 W/(m°C), rigidez dinâmica 25 MN/m³, proporcionando uma redução do nível global de pressão sonora a sons de percussão de 29 dB, colocado face a face, coberto com filme de polietileno de 0,2 mm de espessura e 184 g/m² de massa superficial e dessolidarização perimetral executada com o mesmo material isolante e banda de polietileno, de 5 mm de espessura e 20 cm de largura, densidade 20 kg/m³; preparado para receber uma base de pavimento de argamassa ou betão. Inclusive fita autocolante para vedação de juntas.
Inclui: Limpeza e preparação da superfície suporte. Corte do isolamento. Colocação do soco perimetral. Colocação do isolamento sobre a laje. Colocação do filme de polietileno. Vedação de juntas do filme de polietileno.
Critério de medição de projecto: Superfície medida segundo documentação gráfica de Projecto.
Critério de medição de obra: Medir-se-á a superfície realmente executada segundo especificações de Projecto.

| Código | Un | Descrição | Rendimento | Preço | Importância |
|---|---|---|---|---|---|
| mt16lra080Ha | m² | Painel de lã mineral não revestido, aglomerado com resinas, imputrescível, de 20 mm de espessura, segundo EN 13162, resistência térmica 0,55 m²°C/W, condutibilidade térmica 0,036 W/(m°C), rigidez dinâmica 25 MN/m³, Euroclasse A1 de reacção ao fogo segundo NP EN 13501-1 e factor de resistência à difusão do vapor de água 1, com código de designação MW-EN 13162-T6-DS(TH)-WS-WL(P)-SD25-CP5, proporcionando uma redução do nível global de pressão sonora a sons de percussão de 29 dB. (material) | 1.200 | 578.82 | 694.58 |
| mt16png010d | m² | Filme de polietileno de 0,2 mm de espessura e 184 g/m² de massa superficial. (material) | 1.050 | 38.95 | 40.90 |
| mt16pnc030a | m | Banda de polietileno, de 5 mm de espessura e 20 cm de largura, densidade 20 kg/m³, complemento para evitar pontes acústicas nos encontros verticais. (material) | 1.050 | 33.18 | 34.84 |
| mt16aaa030 | m | Fita autocolante para vedação de juntas. (material) | 0.100 | 28.51 | 2.85 |
| mo054 | h | Oficial de 1ª montador de isolamentos. (mão de obra) | 0.089 | 136.52 | 12.15 |
| mo101 | h | Ajudante de montador de isolamentos. (mão de obra) | 0.089 | 99.31 | 8.84 |
| % | % | Custos directos complementares | 2 % | 794.16 | 15.88 |
|  |  | Custos directos |  |  | 810.04 |
