# Isolamento sonoro a sons de condução aérea e de percussão de pavimentos flutuantes, com complexos multicamada

- Propriedade do ficheiro: CYPE INGENIEROS, S.A.
- Formato: FIEBDC-3/2002
- Âmbito geográfico: Moçambique
- Moeda: MZN
- Custos indirectos: 3.00 %
- IVA: 17.00 %

## N Isolamentos e impermeabilizações

### NB Isolamentos sonoros

#### NBL Pavimentos flutuantes

**NBL040** m² Isolamento sonoro a sons de condução aérea e de percussão de pavimentos flutuantes, com complexos multicamada.
Isolamento sonoro a sons de condução aérea e de percussão de pavimentos flutuantes, realizado com complexos formados por lâminas de borracha sintética EPDM que tenham aderida a uma das suas faces uma lâmina de espuma de polietileno reticulado de elevada resistência à compressão e uma fliselina aderida à face de borracha, de 5,5 mm de espessura, dispostos face a face com fita de vedação e dessolidarização perimetral executada com o mesmo material isolante; preparado para receber uma base de pavimento de argamassa ou betão. Inclusive fita autocolante para vedação de juntas.
Inclui: Limpeza e preparação da superfície suporte. Colocação do isolamento sobre a laje. Corte do isolamento.
Critério de medição de projecto: Superfície medida segundo documentação gráfica de Projecto.
Critério de medição de obra: Medir-se-á a superfície realmente executada segundo especificações de Projecto.

| Código | Un | Descrição | Rendimento | Preço | Importância |
|---|---|---|---|---|---|
| mt16ppt020a | m² | Complexo formado por uma lâmina de borracha sintética EPDM que tenha aderida a uma das suas faces uma lâmina de espuma de polietileno reticulado de elevada resistência à compressão e uma fliselina aderida à face de borracha, de 5,5 mm de espessura. (material) | 1.220 | 645.18 | 787.12 |
| mt16aaa030 | m | Fita autocolante para vedação de juntas. (material) | 0.100 | 28.51 | 2.85 |
| mo054 | h | Oficial de 1ª montador de isolamentos. (mão de obra) | 0.089 | 136.52 | 12.15 |
| mo101 | h | Ajudante de montador de isolamentos. (mão de obra) | 0.089 | 99.31 | 8.84 |
| % | % | Custos directos complementares | 2 % | 810.96 | 16.22 |
|  |  | Custos directos |  |  | 827.18 |
