# Isolamento sonoro a sons de condução aérea sobre tecto falso, com painéis de fibra de poliéster

- Propriedade do ficheiro: CYPE INGENIEROS, S.A.
- Formato: FIEBDC-3/2002
- Âmbito geográfico: Moçambique
- Moeda: MZN
- Custos indirectos: 3.00 %
- IVA: 17.00 %

## N Isolamentos e impermeabilizações

### NB Isolamentos sonoros

#### NBT Tectos falsos

**NBT040** m² Isolamento sonoro a sons de condução aérea sobre tecto falso, com painéis de fibra de poliéster.
Isolamento sonoro a sons de condução aérea sobre tecto falso, com painel de napa de poliéster, tipo NPP, de 1350x600 mm e 40 mm de espessura.
Critérios considerados na determinação do preço da unidade de obra: O preço não inclui o tecto falso.
Inclui: Corte e ajuste do isolamento. Colocação do isolamento.
Critério de medição de projecto: Superfície medida segundo documentação gráfica de Projecto.
Critério de medição de obra: Medir-se-á a superfície realmente executada segundo especificações de Projecto.

| Código | Un | Descrição | Rendimento | Preço | Importância |
|---|---|---|---|---|---|
| mt16npg020a | m² | Painel de napa de poliéster, tipo NPP, de 1350x600 mm e 40 mm de espessura, resistência térmica 1,02 m²°C/W, condutibilidade térmica 0,039 W/(m°C), Euroclasse B-s1, d0 de reacção ao fogo segundo NP EN 13501-1; com atenuação acústica de 50 dB. (material) | 1.050 | 509.30 | 534.77 |
| mo054 | h | Oficial de 1ª montador de isolamentos. (mão de obra) | 0.078 | 136.52 | 10.65 |
| mo101 | h | Ajudante de montador de isolamentos. (mão de obra) | 0.078 | 99.31 | 7.75 |
| % | % | Custos directos complementares | 2 % | 553.17 | 11.06 |
|  |  | Custos directos |  |  | 564.23 |
