# Impermeabilização de floreira. Sistema "SCHLÜTER-SYSTEMS"

- Propriedade do ficheiro: CYPE INGENIEROS, S.A.
- Formato: FIEBDC-3/2002
- Âmbito geográfico: Moçambique
- Moeda: MZN
- Custos indirectos: 3.00 %
- IVA: 17.00 %

## N Isolamentos e impermeabilizações

### NI Impermeabilizações

#### NID Floreiras

**NID050** m² Impermeabilização de floreira. Sistema "SCHLÜTER-SYSTEMS".
Impermeabilização de floreira. Sistema "SCHLÜTER-SYSTEMS", formado por lâmina de polietileno, impermeabilizante e difusora de vapor de água, Schlüter-KERDI DS "SCHLÜTER-SYSTEMS", com ambas as faces revestidas de geotêxtil não tecido, de 0,5 mm de espessura, fixada ao suporte com cimento cola de presa normal, C1, espalhada com palustra dentada, preparada para receber o revestimento. Inclusive adesivo bicomponente, Schlüter-KERDI-COLL-L "SCHLÜTER-SYSTEMS", banda de reforço Schlüter-KERDI-KEBA 100/125 e massa adesiva elástica monocomponente, Schlüter-KERDI-FIX "SCHLÜTER-SYSTEMS".
Critérios considerados na determinação do preço da unidade de obra: O preço não inclui o revestimento.
Inclui: Limpeza e preparação da superfície suporte. Colocação da impermeabilização. Resolução dos pontos singulares. Vedação de juntas. Vedação de ligações.
Critério de medição de projecto: Superfície medida segundo documentação gráfica de Projecto.
Critério de medição de obra: Medir-se-á a superfície realmente executada segundo especificações de Projecto.

| Código | Un | Descrição | Rendimento | Preço | Importância |
|---|---|---|---|---|---|
| mt09mcr021g | kg | Cimento cola de presa normal, C1, segundo NP EN 12004, cor cinzento. (material) | 0.600 | 16.00 | 9.60 |
| mt15res015a | m² | Lâmina de polietileno, impermeabilizante e difusora de vapor de água, Schlüter-KERDI DS "SCHLÜTER-SYSTEMS", com ambas as faces revestidas de geotêxtil não tecido, de 0,5 mm de espessura, fornecida em rolos de 30 m de comprimento. (material) | 1.100 | 2189.55 | 2408.51 |
| mt15res060d | kg | Adesivo bicomponente, Schlüter-KERDI-COLL-L "SCHLÜTER-SYSTEMS", à base de uma dispersão acrílica sem dissolventes e pó de cimento, para a vedação de juntas. (material) | 0.300 | 1149.76 | 344.93 |
| mt15res020ob | m | Banda de vedação, Schlüter-KERDI-KEBA 100/125 "SCHLÜTER-SYSTEMS", de 125 mm de largura e 0,1 mm de espessura, para lâmina impermeabilizante flexível de polietileno, com ambas as faces revestidas de geotêxtil não tecido, fornecida em rolos de 30 m de comprimento. (material) | 1.200 | 387.76 | 465.31 |
| mt15res070a | Ud | Cartucho de massa adesiva elástica monocomponente, Schlüter-KERDI-FIX "SCHLÜTER-SYSTEMS", à base de polímeros híbridos neutros (MS), de 290 ml, cor cinzento ou branco e acabamento brilhante. (material) | 0.060 | 2300.47 | 138.03 |
| mo029 | h | Oficial de 1ª aplicador de lâminas impermeabilizantes. (mão de obra) | 0.201 | 134.36 | 27.01 |
| mo067 | h | Ajudante de aplicador de lâminas impermeabilizantes. (mão de obra) | 0.201 | 100.44 | 20.19 |
| % | % | Custos directos complementares | 2 % | 3413.58 | 68.27 |
|  |  | Custos directos |  |  | 3481.85 |
