# Cobertura inclinada de placas de fibrocimento sem amianto, cor argila, perfil granonda, fixadas mecanicamente, com uma pendente maior que 10%

- Propriedade do ficheiro: CYPE INGENIEROS, S.A.
- Formato: FIEBDC-3/2002
- Âmbito geográfico: Moçambique
- Custos indirectos: 3.00 %
- IVA: 17.00 %

## Q Coberturas

### QT Inclinadas

#### QTF Placas de cobertura

**QTF030** m² Cobertura inclinada de placas de fibrocimento sem amianto, cor argila, perfil granonda, fixadas mecanicamente, com uma pendente maior que 10%.
Fornecimento e montagem do cobrimento de vertentes de coberturas inclinadas, com uma pendente maior que 10%, com placas de fibrocimento sem amianto, cor argila, perfil granonda, fixadas mecanicamente a qualquer tipo de madre estrutural (não incluída neste preço). Incluindo p/p de sobreposições, elementos de fixação, acessórios, juntas, remates perimetrais e outras peças de remate para o tratamento de pontos singulares.
Inclui: Marcação das placas por vertente. Corte, preparação e colocação das placas. Execução de juntas e perímetro. Fixação mecânica das placas. Tratamento do pontos singulares com peças de remate.
Critério de medição de projecto: Superfície medida em verdadeira magnitude, segundo documentação gráfica de Projecto.
Critério de medição de obra: Medir-se-á, em verdadeira magnitude, a superfície realmente executada segundo especificações de Projecto.

| Código | Un | Descrição | Rendimento | Preço | Importância |
|---|---|---|---|---|---|
| mt13pfg010b | m² | Placa de fibrocimento sem amianto, cor argila, perfil granonda. Segundo EN 494. (material) | 1.200 | 12.38 | 14.86 |
| mt13lpo040a | m | Peça de cumeeira, cor preto, para coberturas de placas. (material) | 0.100 | 8.22 | 0.82 |
| mt13lpo020a | m | Peça de remate perimetral para coberturas de placas. (material) | 0.100 | 6.88 | 0.69 |
| mt13lpo070a | Ud | Arejador de 86x47 cm, para coberturas de placas. (material) | 0.020 | 106.25 | 2.13 |
| mt13blw120 | Ud | Parafuso auto-perfurante para fixação de placas. (material) | 2.000 | 0.59 | 1.18 |
| op00ciz010 |  | Tesoura. | 1.000 | 0.00 | 0.00 |
| op00roe010 |  | Roedora. | 1.000 | 0.00 | 0.00 |
| mo051 | h | Oficial de 1ª montador de painéis metálicos. (mão de obra) | 0.101 | 2.14 | 0.22 |
| mo098 | h | Ajudante de montador de painéis metálicos. (mão de obra) | 0.101 | 1.52 | 0.15 |
| % | % | Custos directos complementares | 2 % | 20.05 | 0.40 |
|  |  | Custos directos |  |  | 20.45 |
