# Revestimento de cobertura de painéis de fibrocimento sem amianto, com isolamento incorporado

- Propriedade do ficheiro: CYPE INGENIEROS, S.A.
- Formato: FIEBDC-3/2002
- Âmbito geográfico: Moçambique
- Moeda: MZN
- Custos indirectos: 3.00 %
- IVA: 17.00 %

## Q Coberturas

### QU Componentes de coberturas inclinadas e curvas

#### QUC De placas de fibrocimento sem amianto

**QUC020** m² Revestimento de cobertura de painéis de fibrocimento sem amianto, com isolamento incorporado.
Revestimento de cobertura de painéis, formados por placa ondulada de fibrocimento sem amianto, cor argila, na face exterior, núcleo isolante de espuma de poliuretano e acabamento interior com tela de poliéster reforçado com fibra de vidro, cor branca; de 2500 mm de comprimento, 1100 mm de largura e 54 mm de espessura, para cobertura inclinada, com uma pendente maior que 10%, colocados com uma sobreposição do painel superior de 150 mm e fixados mecanicamente a qualquer tipo de madre estrutural. Inclusive acessórios de fixação dos painéis.
Critérios considerados na determinação do preço da unidade de obra: O preço não inclui a superfície suporte nem os pontos singulares e as peças especiais da cobertura.
Inclui: Limpeza da superfície suporte. Fixação dos painéis.
Critério de medição de projecto: Superfície da vertente medida em verdadeira magnitude, segundo documentação gráfica de Projecto.
Critério de medição de obra: Medir-se-á, em verdadeira magnitude, a superfície realmente executada segundo especificações de Projecto.

| Código | Un | Descrição | Rendimento | Preço | Importância |
|---|---|---|---|---|---|
| mt13eur015a | Ud | Painel, formado por placa ondulada de fibrocimento sem amianto, cor argila, na face exterior, núcleo isolante de espuma de poliuretano e acabamento interior com tela de poliéster reforçado com fibra de vidro, cor branca; de 2500 mm de comprimento, 1100 mm de largura e 54 mm de espessura. Segundo EN 494. (material) | 0.319 | 8675.80 | 2767.58 |
| mt13eur016a | Ud | Painel especial para cummeira, formado por placa ondulada de fibrocimento sem amianto, cor argila, na face exterior, núcleo isolante de espuma de poliuretano e acabamento interior com tela de poliéster reforçado com fibra de vidro, cor branca; de 2500 mm de comprimento, 1100 mm de largura e 54 mm de espessura, para cobertura de fibrocimento sem amianto. Segundo EN 494. (material) | 0.043 | 9668.46 | 415.74 |
| mt13eur017a | Ud | Painel especial para beirado, formado por placa ondulada de fibrocimento sem amianto, cor argila, na face exterior, núcleo isolante de espuma de poliuretano e acabamento interior com tela de poliéster reforçado com fibra de vidro, cor branca; de 2500 mm de comprimento, 1100 mm de largura e 54 mm de espessura, para cobertura de fibrocimento sem amianto. Segundo EN 494. (material) | 0.043 | 9668.46 | 415.74 |
| mt13eur018a | Ud | Painel translúcido, formado por uma placa exterior de policarbonato celular, de 4 mm de espessura, caixilho de policarbonato celular e acabamento interior com tela de poliéster reforçado com fibra de vidro, cor branca; de 2500 mm de comprimento, 1100 mm de largura e 54 mm de espessura, para iluminação natural de cobertura de fibrocimento sem amianto. (material) | 0.021 | 9216.84 | 193.55 |
| mt13eur100b | Ud | Kit de acessórios de fixação, para painéis de fibrocimento sem amianto. (material) | 1.000 | 944.72 | 944.72 |
| mo051 | h | Oficial de 1ª montador de painéis metálicos. (mão de obra) | 0.178 | 136.52 | 24.30 |
| mo098 | h | Ajudante de montador de painéis metálicos. (mão de obra) | 0.072 | 99.31 | 7.15 |
| % | % | Custos directos complementares | 2 % | 4768.78 | 95.38 |
|  |  | Custos directos |  |  | 4864.16 |
