# Revestimento com placas de mármore Amarillo Marés com a qualidade exigida pelo método de classificação de "LEVANTINA"

- Propriedade do ficheiro: CYPE INGENIEROS, S.A.
- Formato: FIEBDC-3/2002
- Âmbito geográfico: Moçambique
- Moeda: MZN
- Custos indirectos: 3.00 %
- IVA: 17.00 %

## R Revestimentos

### RC Descontínuos

#### RCP De pedra natural

**RCP110** m² Revestimento com placas de mármore Amarillo Marés com a qualidade exigida pelo método de classificação de "LEVANTINA", acabamento amaciado, de 60x40x3 cm, fixadas com encaixes metálicos ocultos de aço inoxidável.
Fornecimento e colocação de revestimento com placas de mármore Amarillo Marés com a qualidade exigida pelo método de classificação de "LEVANTINA", acabamento amaciado, de 60x40x3 cm, cor cinzento amarelado, fixadas com quatro encaixes metálicos ocultos de aço inoxidável por peça, de pelo menos 5 mm de diâmetro e 30 mm de comprimento, colocados horizontal e verticalmente, compartindo cada ancoragem os encaixes de duas peças adjacentes, fixação prévia das ancoragens com argamassa hidráulica para garantir a sua resistência ao colocar a pedra nas mesmas. Incluindo p/p de caixas em muro, cortes, peças a meia esquadria, juntas e peças especiais.
Inclui: Limpeza e humidificação do paramento a revestir. Colocação e aprumo de prumos de referência. Colocação de fios entre prumos. Fixação prévia das ancoragens ao paramento de suporte. Preparação da pedra natural. Colocação das placas sobre as ancoragens. Verificação do aprumo, nível e alinhamento da fiada de placas. Colocação entre placa e placa dos separadores. Limpeza final do paramento.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt18lev030aaCb | m² | Placa de mármore Amarillo Marés com a qualidade exigida pelo método de classificação de "LEVANTINA", acabamento amaciado, de 60x40x3 cm, cor cinzento amarelado, procedente de Carravasa em La Romana, Alicante (Espanha); segundo NP EN 1469. (material) | 1.050 | 6072.27 | 6375.88 |
| mt19paj100a | m² | Repercussão por fixação das ancoragens em revestimento de paramentos com materiais pétreos com argamassa hidráulica. (material) | 1.000 | 124.34 | 124.34 |
| mt19paj020a | m² | Repercussão por ancoragem oculta com encaixes de fixação ocultos (4 por ladrilho), de 5 mm de diâmetro mínimo e 30 mm de comprimento mínimo de aço inoxidável, em revestimento de paramentos com materiais pétreos. (material) | 1.000 | 910.91 | 910.91 |
| mt18acc040 | Ud | Separadores de PVC, de 2 mm de espessura, para juntas horizontais em paramentos de pedra natural. (material) | 34.000 | 1.35 | 45.90 |
| op00sie030 |  | Serra de disco de diamante, para mesa de trabalho, de corte húmido. | 1.000 | 0.00 | 0.00 |
| op00tal010 |  | Berbequim. | 1.000 | 0.00 | 0.00 |
| mo022 | h | Oficial de 1ª colocador de pedra natural. (mão de obra) | 0.974 | 69.28 | 67.48 |
| mo060 | h | Ajudante de colocador de pedra natural. (mão de obra) | 0.974 | 51.01 | 49.68 |
| % | % | Custos directos complementares | 2 % | 7574.19 | 151.48 |
|  |  | Custos directos |  |  | 7725.67 |
