# Pintura com tinta plástica sobre paramento interior de gesso ou escaiola

- Propriedade do ficheiro: CYPE INGENIEROS, S.A.
- Formato: FIEBDC-3/2002
- Âmbito geográfico: Moçambique
- Moeda: MZN
- Custos indirectos: 3.00 %
- IVA: 17.00 %

## R Revestimentos

### RI Pinturas em paramentos interiores

#### RIP Tintas plásticas

**RIP030** m² Pintura com tinta plástica sobre paramento interior de gesso ou escaiola.
Aplicação manual de duas demãos de tinta plástica, acabamento mate, textura lisa, diluídas com 15% de água ou não diluídas, (rendimento: 0,1 l/m² cada demão); aplicação prévia de uma demão de primário acrílico regulador da absorção, sobre paramento interior de gesso ou escaiola, vertical, até 3 m de altura.
Critérios considerados na determinação do preço da unidade de obra: O preço inclui a protecção dos elementos da envolvente que possam ser afectados durante os trabalhos e a resolução de pontos singulares.
Inclui: Preparação da superfície suporte. Aplicação de uma demão de primário. Aplicação de duas demãos de acabamento.
Critério de medição de projecto: Superfície medida segundo documentação gráfica de Projecto, com o mesmo critério que o suporte base.
Critério de medição de obra: Medir-se-á a superfície realmente executada segundo especificações de Projecto, com o mesmo critério que o suporte base.

| Código | Un | Descrição | Rendimento | Preço | Importância |
|---|---|---|---|---|---|
| mt27pfs010b | l | Primário acrílico, regulador da absorção, permeável ao vapor de água e resistente aos álcalis, para aplicar com trincha, rolo ou pistola. (material) | 0.058 | 643.75 | 37.34 |
| mt27pii070c | l | Tinta plástica para interior, à base de polímeros acrílicos, cor branca, acabamento mate, textura lisa, de grande resistência à humidade; para aplicar com trincha, rolo ou pistola. (material) | 0.200 | 832.69 | 166.54 |
| op00tal020 |  | Berbequim com misturador. | 1.000 | 0.00 | 0.00 |
| mo038 | h | Oficial de 1ª pintor. (mão de obra) | 0.107 | 132.85 | 14.21 |
| mo076 | h | Ajudante de pintor. (mão de obra) | 0.107 | 99.31 | 10.63 |
| % | % | Custos directos complementares | 2 % | 228.72 | 4.57 |
|  |  | Custos directos |  |  | 233.29 |
