# Lasur aquoso para madeira

- Propriedade do ficheiro: CYPE INGENIEROS, S.A.
- Formato: FIEBDC-3/2002
- Âmbito geográfico: Moçambique
- Moeda: MZN
- Custos indirectos: 3.00 %
- IVA: 17.00 %

## R Revestimentos

### RM Pinturas e tratamentos em madeira

#### RMA Lasures

**RMA020** m² Lasur aquoso para madeira.
Aplicação manual de duas demãos de lasur aquoso hidrófugo de secagem rápida para exterior, incolor, acabamento acetinado, sem diluir, (rendimento: 0,074 l/m² cada demão); (), sobre superfície de revestimento mural de madeira, em exteriores. Inclusive líquido protector incolor para tratamento preventivo contra insectos xilófagos e fungos de podridão.
Critérios considerados na determinação do preço da unidade de obra: O preço inclui a protecção dos elementos da envolvente que possam ser afectados durante os trabalhos, mas não inclui a preparação do suporte.
Inclui: Aplicação do tratamiento. Aplicação de duas demãos de acabamento.
Critério de medição de projecto: Superfície medida segundo documentação gráfica de Projecto.
Critério de medição de obra: Medir-se-á a superfície realmente executada segundo especificações de Projecto.

| Código | Un | Descrição | Rendimento | Preço | Importância |
|---|---|---|---|---|---|
| mt27prj020a | l | Líquido protector incolor para tratamento preventivo contra insectos xilófagos e fungos de podridão para interior e exterior, transparente e incolor, aplicado por pulverização, pincelado ou imersão. (material) | 0.220 | 1830.73 | 402.76 |
| mt27lsa030b | l | Lasur aquoso hidrófugo de secagem rápida para exterior, incolor, acabamento acetinado, com um agente biocida, contra fungos de mancha azul e bolores, permeável ao vapor de água, com resistência aos raios UV e à intempérie, para aplicar com pincel, trincha, rolo ou pistola, como tratamento protector e decorativo. (material) | 0.148 | 1824.46 | 270.02 |
| op00tal020 |  | Berbequim com misturador. | 1.000 | 0.00 | 0.00 |
| mo038 | h | Oficial de 1ª pintor. (mão de obra) | 0.323 | 134.36 | 43.40 |
| mo076 | h | Ajudante de pintor. (mão de obra) | 0.056 | 100.44 | 5.62 |
| % | % | Custos directos complementares | 2 % | 721.80 | 14.44 |
|  |  | Custos directos |  |  | 736.24 |
