# Esmalte sobre serralharia de aço, acabamento forja

- Propriedade do ficheiro: CYPE INGENIEROS, S.A.
- Formato: FIEBDC-3/2002
- Âmbito geográfico: Moçambique
- Moeda: MZN
- Custos indirectos: 3.00 %
- IVA: 17.00 %

## R Revestimentos

### RN Pinturas em metais

#### RNS Tintas especiais

**RNS010** m² Esmalte sobre serralharia de aço, acabamento forja.
Aplicação manual de duas demãos de esmalte sintético à base de resinas alcídicas especiais, cor a escolher, acabamento forja mate, (rendimento: 0,1 l/m² cada demão); aplicação prévia de duas demãos de primário sintético antioxidante de secagem rápida, à base de resinas alcídicas, cor branco, acabamento mate (rendimento: 0,1 l/m² cada demão), sobre guarda interior com entre-pano de barras, de aço.
Inclui: Preparação e limpeza da superfície suporte. Aplicação de duas demãos de primário. Aplicação de duas demãos de acabamento.
Critério de medição de projecto: Superfície do polígono envolvente, medida segundo documentação gráfica de Projecto, apenas por uma face, sem descontar aberturas.
Critério de medição de obra: Será medida a superfície do polígono envolvente das unidades realmente executadas segundo especificações de Projecto, apenas por uma face.

| Código | Un | Descrição | Rendimento | Preço | Importância |
|---|---|---|---|---|---|
| mt27pfi140a | l | Primário sintético antioxidante de secagem rápida, cor branco, acabamento mate, à base de resinas alcídicas e pigmentos antioxidantes, de alta resistência à corrosão, para aplicar com trincha ou pistola. (material) | 0.200 | 1052.58 | 210.52 |
| mt27ess130a | l | Esmalte sintético, para interior, cor a escolher, acabamento forja mate, à base de resinas alcídicas especiais e pigmentos antioxidantes, com resistência à intempérie, para aplicar com trincha, rolo ou pistola. (material) | 0.200 | 2505.60 | 501.12 |
| op00dec010 |  | Soprador. | 1.000 | 0.00 | 0.00 |
| mo038 | h | Oficial de 1ª pintor. (mão de obra) | 0.654 | 134.36 | 87.87 |
| mo076 | h | Ajudante de pintor. (mão de obra) | 0.130 | 100.44 | 13.06 |
| % | % | Custos directos complementares | 2 % | 812.57 | 16.25 |
|  |  | Custos directos |  |  | 828.82 |
