# Tapete de borracha

- Propriedade do ficheiro: CYPE INGENIEROS, S.A.
- Formato: FIEBDC-3/2002
- Âmbito geográfico: Moçambique
- Moeda: MZN
- Custos indirectos: 3.00 %
- IVA: 17.00 %

## R Revestimentos

### RS Pavimentos

#### RSF Carpetes e tapetes

**RSF015** Ud Tapete de borracha.
Tapete com base de borracha, acabamento superficial com pinos de borracha de cor preto, espessura total 16 mm, uso interior e exterior, enrolável, de 60x40 cm, instalado em caixa de pavimento formado por fosso de 16 mm de profundidade (não incluído neste preço). Inclusive preparação da superfície suporte.
Inclui: Preparação da superfície suporte. Colocação do tapete.
Critério de medição de projecto: Número de unidades previstas, segundo documentação gráfica de Projecto.
Critério de medição de obra: Medir-se-á o número de unidades realmente executadas segundo especificações de Projecto.

| Código | Un | Descrição | Rendimento | Preço | Importância |
|---|---|---|---|---|---|
| mt18fec020uB | Ud | Tapete com base de borracha, acabamento superficial com pinos de borracha de cor preto, espessura total 16 mm, uso interior e exterior, enrolável, de 60x40 cm, para instalar em caixa de pavimento formado por fosso de 16 mm de profundidade. (material) | 1.000 | 1591.52 | 1591.52 |
| mo027 | h | Oficial de 1ª instalador de alcatifas e revestimentos têxteis. (mão de obra) | 0.033 | 134.36 | 4.43 |
| mo065 | h | Ajudante de instalador de alcatifas e revestimentos têxteis. (mão de obra) | 0.033 | 100.44 | 3.31 |
| % | % | Custos directos complementares | 2 % | 1599.26 | 31.99 |
|  |  | Custos directos |  |  | 1631.25 |
