# Perfil para junta perimetral

- Propriedade do ficheiro: CYPE INGENIEROS, S.A.
- Formato: FIEBDC-3/2002
- Âmbito geográfico: Moçambique
- Moeda: MZN
- Custos indirectos: 3.00 %
- IVA: 17.00 %

## R Revestimentos

### RS Pavimentos

#### RSG Cerâmicos

**RSG031** m Perfil para junta perimetral.
Perfil flexível para juntas perimetrais, de PVC, de 4,5 mm de altura e 5 mm de largura, com junta de absorção de movimentos de CPE, cor branca RAL 9010 acabamento brilhante, e perfurações trapezoidais para a sua fixação.
Inclui: Marcação da disposição das peças segundo o seu comprimento. Corte das peças. Fixação das peças.
Critério de medição de projecto: Comprimento medido segundo documentação gráfica de Projecto.
Critério de medição de obra: Medir-se-á o comprimento realmente executado segundo especificações de Projecto.

| Código | Un | Descrição | Rendimento | Preço | Importância |
|---|---|---|---|---|---|
| mt18jrs500zy | m | Perfil flexível para juntas perimetrais, de PVC, de 4,5 mm de altura e 5 mm de largura, com junta de absorção de movimentos de CPE, cor branca RAL 9010 acabamento brilhante, e perfurações trapezoidais para a sua fixação, fornecido em barras de 2,5 m de comprimento. (material) | 1.050 | 624.90 | 656.15 |
| op00amo010 |  | Rebarbadora. | 1.000 | 0.00 | 0.00 |
| mo023 | h | Oficial de 1ª ladrilhador. (mão de obra) | 0.167 | 132.85 | 22.19 |
| % | % | Custos directos complementares | 2 % | 678.34 | 13.57 |
|  |  | Custos directos |  |  | 691.91 |
