# Pavimento de protecção para parque de estacionamento interior com tráfego de intensidade média

- Propriedade do ficheiro: CYPE INGENIEROS, S.A.
- Formato: FIEBDC-3/2002
- Âmbito geográfico: Moçambique
- Custos indirectos: 3.00 %
- IVA: 17.00 %

## R Revestimentos

### RS Pavimentos

#### RSI Sistemas de pavimentos

**RSI040** m² Pavimento de protecção para parque de estacionamento interior com tráfego de intensidade média, sistema CONIDECK 2261 "BASF Construction Chemical", constituído por camada de desgaste de 1,0 mm de espessura com duas demãos de tinta de dois componentes, Mastertop TC 428 "BASF Construction Chemical", à base de resina epóxi e endurecedor amínico em emulsão aquosa, cor vermelho RAL 3016, acabamento acetinado, aplicadas com rolo ou pistola, e polvilhamento de inerte de quartzo, Mastertop F5 "BASF Construction Chemical", sobre a primeira demão, para um acabamento anti-deslizante.
Formação de pavimento de protecção para parque de estacionamento interior com tráfego de intensidade média, sistema CONIDECK 2261 "BASF Construction Chemical", constituído por camada de desgaste de 1,0 mm de espessura com duas demãos de tinta de dois componentes, Mastertop TC 428 "BASF Construction Chemical", à base de resina epóxi e endurecedor amínico em emulsão aquosa, cor vermelho RAL 3016, acabamento acetinado, aplicadas com rolo ou pistola, e polvilhamento de inerte de quartzo, Mastertop F5 "BASF Construction Chemical", sobre a primeira demão, para um acabamento anti-deslizante. Incluindo p/p de limpeza da superfície suporte, encaixe ou ligação dos elementos exteriores (caixas, sumidouros, sifões de pavimento, etc.) das redes de instalações executadas sob o pavimento, execução da camada de desgaste e limpeza final da superfície acabada. Sem incluir a preparação da camada base existente, as juntas de betonagem, de retracção e de dilatação, nem as juntas perimetrais.
Inclui: Limpeza da superfície suporte. Implantação das juntas e panos de trabalho. Aplicação da demão de primário. Polvilhamento com inerte sobre a camada anterior. Aplicação da demão de acabamento.
Critério de medição de projecto: Superfície medida em projecção horizontal, segundo documentação gráfica de Projecto.
Critério de medição de obra: Medir-se-á, em projecção horizontal, a superfície realmente executada segundo especificações de Projecto.

| Código | Un | Descrição | Rendimento | Preço | Importância |
|---|---|---|---|---|---|
| mt27upx010p | kg | Tinta de dois componentes, Mastertop TC 428 "BASF Construction Chemical", à base de resina epóxi e endurecedor amínico em emulsão aquosa, cor vermelho RAL 3016, acabamento acetinado, aplicada com broxa, rolo ou pistola. (material) | 0.250 | 12.41 | 3.10 |
| mt15bas130c | kg | Inerte de quartzo natural, Mastertop F5 "BASF Construction Chemical", de granulometria compreendida entre 0,4 e 1,0 mm, para utilizar como carga mineral em combinação com resinas epóxi ou poliuretano. (material) | 2.500 | 0.83 | 2.08 |
| mt27upx010p | kg | Tinta de dois componentes, Mastertop TC 428 "BASF Construction Chemical", à base de resina epóxi e endurecedor amínico em emulsão aquosa, cor vermelho RAL 3016, acabamento acetinado, aplicada com broxa, rolo ou pistola. | 0.400 | 12.41 | 4.96 |
| mo019 | h | Oficial de 1ª construção. (mão de obra) | 0.278 | 2.24 | 0.62 |
| mo111 | h | Operário não qualificado construção. (mão de obra) | 0.417 | 1.42 | 0.59 |
| % | % | Custos directos complementares | 2 % | 11.35 | 0.23 |
|  |  | Custos directos |  |  | 11.58 |
