# Pavimento deck de compósito (WPC) para exterior

- Propriedade do ficheiro: CYPE INGENIEROS, S.A.
- Formato: FIEBDC-3/2002
- Âmbito geográfico: Moçambique
- Moeda: MZN
- Custos indirectos: 3.00 %
- IVA: 17.00 %

## R Revestimentos

### RS Pavimentos

#### RSJ De compósito

**RSJ010** m² Pavimento deck de compósito (WPC) para exterior.
Pavimento deck para exterior, formado por réguas maciças de compósito (WPC) com fibras de madeira e polietileno, de 20x127x2440 mm, uma face à vista com textura de madeira, fixadas através do sistema de fixação oculta, sobre ripas de PVC de 50x45 mm, separadas entre elas 300 mm e apoiadas sobre suportes reguláveis, de poliolefinas, com base redonda plana, para alturas entre 30 e 50 mm. Inclusive clipes e parafusos de aço inoxidável para fixação das tábuas às ripas e massa de poliuretano para fixação dos suportes reguláveis à superfície suporte.
Critérios considerados na determinação do preço da unidade de obra: O preço não inclui o perfil para remate lateral.
Inclui: Implantação e nivelamento dos suportes. Aplicação da massa. Colocação das ripas sobre os suportes. Colocação das tábuas da primeira fiada. Fixação de uma fiada de clipes sobre a ripa. Apresentação das tabelas da segunda fiada. Encaixe dos clipes entre as tábuas. Colocação e fixação das sucessivas fiadas.
Critério de medição de projecto: Superfície útil, medida segundo documentação gráfica de Projecto. Não foi incrementada a medição por perdas, uma vez que na composição se considerou 5% a mais.
Critério de medição de obra: Medir-se-á a superfície realmente executada segundo especificações de Projecto.

| Código | Un | Descrição | Rendimento | Preço | Importância |
|---|---|---|---|---|---|
| mt18acc030aa | Ud | Suporte regulável, de poliolefinas, com adição de carga mineral, de cor preto, com 750 kg de capacidade mecânica à compressão e base redonda plana, para alturas entre 30 e 50 mm; estabilidade térmica de -25°C até 110°C; imputrescível, com resistência ao envelhecimento e à intempérie. (material) | 7.000 | 100.47 | 703.29 |
| mt15sja140a | Ud | Cartucho de massa elástica monocomponente à base de poliuretano, de 310 cm³, de elasticidade permanente e cura rápida, cor cinzento. (material) | 0.333 | 945.43 | 314.83 |
| mt18acc010a | m | Ripa de PVC de 50x45 mm, para apoio e fixação dos pavimentos deck de exterior. (material) | 3.500 | 364.07 | 1274.25 |
| mt18fmp010a | m² | Réguas maciças de compósito (WPC) com fibras de madeira e polietileno, de 20x127x2440 mm, uma face à vista com textura de madeira e ranhuras laterais, segundo NP EN 15534-4. (material) | 1.050 | 5363.28 | 5631.44 |
| mt18acc020 | Ud | Kit de samblagem para pavimento deck, composto por clipe de aço inoxidável, em forma de omega, para a samblagem das pranchas, e parafuso de aço inoxidável, para fixação do clipe à ripa. (material) | 20.000 | 32.31 | 646.20 |
| mo017 | h | Oficial de 1ª carpinteiro. (mão de obra) | 0.557 | 134.78 | 75.07 |
| mo058 | h | Ajudante de carpinteiro. (mão de obra) | 0.557 | 99.93 | 55.66 |
| % | % | Custos directos complementares | 2 % | 8700.74 | 174.01 |
|  |  | Custos directos |  |  | 8874.75 |
