# Parquet mosaico em tacos de réguas de madeira de carvalho de 120x24x8 mm, colocado com adesivo em espinha

- Propriedade do ficheiro: CYPE INGENIEROS, S.A.
- Formato: FIEBDC-3/2002
- Âmbito geográfico: Moçambique
- Moeda: MZN
- Custos indirectos: 3.00 %
- IVA: 17.00 %

## R Revestimentos

### RS Pavimentos

#### RSM De madeira

**RSM030** m² Parquet mosaico em tacos de réguas de madeira de carvalho de 120x24x8 mm, colocado com adesivo em espinha.
Parquet mosaico em tacos, formado por réguas de madeira de carvalho, de 120x24x8 mm, encostadas umas às outras mas não unidas entre si, colocadas com cola à base de poliuretano em espinha. Inclusive afagamento, lixadela, emassado, aplicação de fundos e envernizamento final com três demãos de verniz de poliuretano de dois componentes P-6/8.
Inclui: Derramamento e espalhamento sobre a cofragem da cola. Colocação das pranchas de parquet. Limpeza da cola em excesso. Raspar e lixar a superfície. Emassamento e aplicação de primário. Envernizamento.
Critério de medição de projecto: Superfície útil, medida segundo documentação gráfica de Projecto. Não foi incrementada a medição por perdas, uma vez que na composição se considerou 5% a mais.
Critério de medição de obra: Medir-se-á a superfície realmente executada segundo especificações de Projecto.

| Código | Un | Descrição | Rendimento | Preço | Importância |
|---|---|---|---|---|---|
| mt18mva040 | kg | Adesivo de reacção de poliuretano, para colagem de madeira. (material) | 1.100 | 302.07 | 332.28 |
| mt18mpm010a | m² | Taco de madeira maciça de carvalho, 120x24x8 mm. (material) | 1.050 | 1049.55 | 1102.03 |
| mt27tmp010 | l | Verniz de poliuretano de dois componentes P-6/8. (material) | 0.900 | 897.15 | 807.44 |
| mq08war160 | h | Lixadora de aplicação em pavimentos de madeira, equipada com rolos para lixa e sistema de aspiração. (equipamento) | 0.151 | 133.05 | 20.09 |
| op00cla010 |  | Pregadora pneumática. | 1.000 | 0.00 | 0.00 |
| op00cep010 |  | Plainas. | 1.000 | 0.00 | 0.00 |
| op00tro010 |  | Cortadora de disco para bancada. | 1.000 | 0.00 | 0.00 |
| mo025 | h | Oficial de 1ª instalador de pavimentos de madeira. (mão de obra) | 1.097 | 98.39 | 107.93 |
| mo063 | h | Ajudante de instalador de pavimentos de madeira. (mão de obra) | 0.452 | 73.13 | 33.05 |
| % | % | Custos directos complementares | 2 % | 2402.82 | 48.06 |
|  |  | Custos directos |  |  | 2450.88 |
