# Parquet multicamada

- Propriedade do ficheiro: CYPE INGENIEROS, S.A.
- Formato: FIEBDC-3/2002
- Âmbito geográfico: Moçambique
- Moeda: MZN
- Custos indirectos: 3.00 %
- IVA: 17.00 %

## R Revestimentos

### RS Pavimentos

#### RSM De madeira

**RSM040** m² Parquet multicamada.
Parquet flutuante, constituído por réguas com encaixe macho-fêmea de 2180x200x14 mm, constituídas por três camadas colocadas transversalmente, prensadas e coladas entre si, estando a camada à vista, chamada camada nobre ou de utilização, constituída por um mosaico de lamelas de madeira de carvalho, de 3 mm de espessura, acabamento com verniz acetinado, ensambladas entre si com cola, com classe de durabilidade D3. Todo o conjunto colocado em sistema flutuante sobre lâmina de espuma de polietileno de alta densidade de 3 mm de espessura. Inclusive molduras cobre-juntas, cola e acessórios de montagem para o parquet.
Inclui: Colocação da base de polietileno. Colocação e recorte da primeira fiada numa esquina da divisão. Colocação e recorte das seguintes fiadas. União das pranchas através de colagem. Limpeza de restos de cola que possam transbordar pelas juntas. Colocação e recorte da última fiada.
Critério de medição de projecto: Superfície útil, medida segundo documentação gráfica de Projecto. Não foi incrementada a medição por perdas, uma vez que na composição se considerou 5% a mais.
Critério de medição de obra: Medir-se-á a superfície realmente executada segundo especificações de Projecto.

| Código | Un | Descrição | Rendimento | Preço | Importância |
|---|---|---|---|---|---|
| mt16pnc020a | m² | Lâmina de espuma de polietileno de alta densidade de 3 mm de espessura; proporcionando uma redução do nível global de pressão sonora a sons de percussão de 16 dB. (material) | 1.100 | 50.52 | 55.57 |
| mt16aaa030 | m | Fita autocolante para vedação de juntas. (material) | 0.440 | 28.94 | 12.73 |
| mt18mpg010a | m² | Régua com encaixe macho-fêmea de 2180x200x14 mm, para parquet flutuante de madeira, constituída por três camadas coladas entre si: camada base ou suporte formada por uma película especialmente tratada com protecção anti-humidade; uma camada intermédia formada por um painel contraplacado, especialmente tratado, de 11 mm de espessura e uma camada nobre ou de utilização de madeira de carvalho de 3 mm de espessura, 2 lamelas, acabamento com verniz acetinado. Segundo EN 13810-1 e EN 14342. (material) | 1.050 | 2463.48 | 2586.65 |
| mt18mva070 | l | Adesivo, com classe de durabilidade D3 segundo NP EN 204. (material) | 0.050 | 346.27 | 17.31 |
| op00cla010 |  | Pregadora pneumática. | 1.000 | 0.00 | 0.00 |
| op00cep010 |  | Plainas. | 1.000 | 0.00 | 0.00 |
| op00tro010 |  | Cortadora de disco para bancada. | 1.000 | 0.00 | 0.00 |
| mo025 | h | Oficial de 1ª instalador de pavimentos de madeira. (mão de obra) | 0.390 | 134.36 | 52.40 |
| mo063 | h | Ajudante de instalador de pavimentos de madeira. (mão de obra) | 0.223 | 100.44 | 22.40 |
| % | % | Custos directos complementares | 2 % | 2747.06 | 54.94 |
|  |  | Custos directos |  |  | 2802.00 |
