# Tecto falso contínuo, situado a uma altura menor de 4 m, formado por painel acústico de lã de rocha, composto por módulos de 1200x1200x40 mm, acabamento em cor branca, com perfis ocultos T 40

- Propriedade do ficheiro: CYPE INGENIEROS, S.A.
- Formato: FIEBDC-3/2002
- Âmbito geográfico: Moçambique
- Moeda: MZN
- Custos indirectos: 3.00 %
- IVA: 17.00 %

## R Revestimentos

### RT Tectos falsos

#### RTF De fibras minerais

**RTF030** m² Tecto falso contínuo, situado a uma altura menor de 4 m, formado por painel acústico de lã de rocha, composto por módulos de 1200x1200x40 mm, acabamento em cor branca, com perfis ocultos T 40.
Tecto falso contínuo, situado a uma altura menor de 4 m, constituído por painel acústico autoportante de lã de rocha vulcânica, composto por módulos de 1200x1200x40 mm, com a face à vista revestida com um véu de cor branca e a face traseira revestida com um contra-véu com resistência ao desgaste, acabamento em cor branca, suspenso da laje com perfis ocultos T 40, compreendendo mestras primárias colocadas a cada 1200 mm e mestras secundárias distribuídas a cada 600 mm entre as mestras primárias, fixadas ao tecto através de suportes suspensos a cada 1200 mm. Inclusive fixações, parafusos, resolução do perímetro e pontos singulares e acessórios de montagem.
Inclui: Marcação dos eixos da estrutura metálica. Sinalização dos pontos de ancoragem à laje ou elemento de suporte. Nivelamento e suspensão dos perfis primários e secundários da estrutura. Corte das placas. Corte das placas. Aparafusamento e colocação das placas. Tratamento de juntas. Aplicação de estuque.
Critério de medição de projecto: Superfície medida entre paramentos, segundo documentação gráfica de Projecto, sem descontar aberturas para instalações.
Critério de medição de obra: Medir-se-á a superfície realmente executada segundo especificações de Projecto, sem descontar aberturas para instalações.
Critérios considerados na determinação do preço da unidade de obra: O preço inclui a resolução de encontros e pontos singulares.

| Código | Un | Descrição | Rendimento | Preço | Importância |
|---|---|---|---|---|---|
| mt16par150a | m² | Painel acústico autoportante de lã de rocha vulcânica, Euroclasse A2-s1, d0 de reacção ao fogo, composto por módulos de 1200x1200x40 mm, com a face à vista revestida com um véu de cor branca e a face traseira revestida com um contra-véu, com resistência ao desgaste, incluindo perfis ocultos T 40, varões de fixação e alçapões de registo. (material) | 1.050 | 6886.53 | 7230.86 |
| mt12fta010a | Ud | Anilha de fixação. (material) | 0.700 | 215.94 | 151.16 |
| mt12fta020a | Ud | Roseta de fixação. (material) | 4.850 | 1261.74 | 6119.44 |
| mt12fta030a | m | Fita de juntas de 40 mm de largura. (material) | 1.700 | 0.99 | 1.68 |
| mt12fta040a | kg | Massa de juntas. (material) | 1.100 | 664.68 | 731.15 |
| mt12fta050a | kg | Estuque cor branca. (material) | 1.100 | 1392.35 | 1531.59 |
| op00fre010 |  | Fresadora. | 1.000 | 0.00 | 0.00 |
| op00ato010 |  | Aparafusadora. | 1.000 | 0.00 | 0.00 |
| mo015 | h | Oficial de 1ª montador de tectos falsos. (mão de obra) | 0.282 | 101.30 | 28.57 |
| mo082 | h | Ajudante de montador de tectos falsos. (mão de obra) | 0.282 | 73.13 | 20.62 |
| % | % | Custos directos complementares | 2 % | 15815.07 | 316.30 |
|  |  | Custos directos |  |  | 16131.37 |
