# Tecto falso amovível de grelha metálica. Sistema Fonotech Fonosteel "BUTECH"

- Propriedade do ficheiro: CYPE INGENIEROS, S.A.
- Formato: FIEBDC-3/2002
- Âmbito geográfico: Moçambique
- Moeda: MZN
- Custos indirectos: 3.00 %
- IVA: 17.00 %

## R Revestimentos

### RT Tectos falsos em interiores

#### RTL Amovíveis, metálicos

**RTL040** m² Tecto falso amovível de grelha metálica. Sistema Fonotech Fonosteel "BUTECH".
Tecto falso amovível suspenso, situado a uma altura menor de 4 m. Sistema Fonotech Fonosteel "BUTECH", constituído por: ESTRUTURA: perfis à vista de aço galvanizado pré-lacado, cor cinzento aço, com sola de 15 mm de largura; GRELHA METÁLICA: placas autoportantes, de grelha metálica, com quadrícula de 50x50 mm, modelo Steel Grid, de aço galvanizado lacado, cor a escolher do catálogo RAL "BUTECH" "PORCELANOSA GRUPO", de 600x600 mm e 0,6 mm de espessura, Euroclasse A-s2, d0 de reacção ao fogo, segundo EN 13168. Inclusive fixações para a ancoragem dos perfis e acessórios de montagem.
Inclui: Marcação dos eixos principais de suspensão. Sinalização dos pontos de ancoragem à laje ou elemento de suporte. Nivelamento e fixação dos perfis perimetrais. Disposição das grelhas. Resolução de encontros e pontos singulares. Execução de aberturas para recepção de possíveis elementos de ancoragem e/ou instalações.
Critério de medição de projecto: Superfície medida entre paramentos, segundo documentação gráfica de Projecto, sem descontar aberturas para instalações.
Critério de medição de obra: Medir-se-á a superfície realmente executada segundo especificações de Projecto, sem descontar aberturas para instalações.

| Código | Un | Descrição | Rendimento | Preço | Importância |
|---|---|---|---|---|---|
| mt12pmb015a | m² | Tecto falso amovível formado por placas autoportantes, de grelha metálica, com quadrícula de 50x50 mm, modelo Steel Grid, de aço galvanizado lacado, cor a escolher do catálogo RAL, "BUTECH" "PORCELANOSA GRUPO", de 600x600 mm e 0,6 mm de espessura, e Euroclasse A-s2, d0 de reacção ao fogo, segundo NP EN 13501-1; inclusive sistema de perfis à vista de aço galvanizado pré-lacado, cor cinzento aço, com sola de 15 mm de largura e varões de fixação. (material) | 1.020 | 7855.23 | 8012.33 |
| op00ato010 |  | Aparafusadora. | 1.000 | 0.00 | 0.00 |
| mo015 | h | Oficial de 1ª montador de tectos falsos. (mão de obra) | 0.267 | 132.73 | 35.44 |
| mo082 | h | Ajudante de montador de tectos falsos. (mão de obra) | 0.267 | 96.57 | 25.78 |
| % | % | Custos directos complementares | 2 % | 8073.55 | 161.47 |
|  |  | Custos directos |  |  | 8235.02 |
