# Pilastra de escaiola

- Propriedade do ficheiro: CYPE INGENIEROS, S.A.
- Formato: FIEBDC-3/2002
- Âmbito geográfico: Moçambique
- Moeda: MZN
- Custos indirectos: 3.00 %
- IVA: 17.00 %

## R Revestimentos

### RT Tectos falsos em interiores

#### RTP Pré-fabricados de escaiola

**RTP270** Ud Pilastra de escaiola.
Pilastra de escaiola, de 100x6,5x2 cm, para colocação saliente em parede, fixada com cola para escaiola. Inclusive acessórios de fixação.
Inclui: Implantação da peça. Humidificação da base de fixação. Espalhamento da cola. Colocação e enchimento das juntas da peça.
Critério de medição de projecto: Número de unidades previstas, segundo documentação gráfica de Projecto.
Critério de medição de obra: Medir-se-á o número de unidades realmente colocadas segundo especificações de Projecto.

| Código | Un | Descrição | Rendimento | Preço | Importância |
|---|---|---|---|---|---|
| mt12rea230aa | Ud | Pilastra de escaiola, de 100x6,5x2 cm, para colocação saliente em parede. (material) | 1.050 | 211.60 | 222.18 |
| mt09eyc030 | kg | Cola para escaiola. (material) | 0.140 | 16.00 | 2.24 |
| mo035 | h | Oficial de 1ª escaiolador. (mão de obra) | 0.234 | 134.36 | 31.44 |
| % | % | Custos directos complementares | 2 % | 255.86 | 5.12 |
|  |  | Custos directos |  |  | 260.98 |
