# Coluna de escaiola

- Propriedade do ficheiro: CYPE INGENIEROS, S.A.
- Formato: FIEBDC-3/2002
- Âmbito geográfico: Moçambique
- Moeda: MZN
- Custos indirectos: 3.00 %
- IVA: 17.00 %

## R Revestimentos

### RT Tectos falsos em interiores

#### RTP Pré-fabricados de escaiola

**RTP310** Ud Coluna de escaiola.
Coluna de escaiola, com fuste redondo e estriado e extremo superior recto, de 60 cm de altura total, base de 31x31 cm e fuste de 21,7 cm de diâmetro, fixada com cola para escaiola. Inclusive acessórios de fixação.
Inclui: Implantação da peça. Humidificação da base de fixação. Espalhamento da cola. Colocação e enchimento das juntas da peça.
Critério de medição de projecto: Número de unidades previstas, segundo documentação gráfica de Projecto.
Critério de medição de obra: Medir-se-á o número de unidades realmente colocadas segundo especificações de Projecto.

| Código | Un | Descrição | Rendimento | Preço | Importância |
|---|---|---|---|---|---|
| mt12rea270aa | Ud | Coluna de escaiola, com fuste redondo e estriado e extremo superior recto, de 60 cm de altura total, base de 31x31 cm e fuste de 21,7 cm de diâmetro. (material) | 1.050 | 8999.12 | 9449.08 |
| mt09eyc030 | kg | Cola para escaiola. (material) | 0.210 | 16.00 | 3.36 |
| mo035 | h | Oficial de 1ª escaiolador. (mão de obra) | 0.189 | 134.36 | 25.39 |
| % | % | Custos directos complementares | 2 % | 9477.83 | 189.56 |
|  |  | Custos directos |  |  | 9667.39 |
