# Forno eléctrico

- Propriedade do ficheiro: CYPE INGENIEROS, S.A.
- Formato: FIEBDC-3/2002
- Âmbito geográfico: Moçambique
- Moeda: MZN
- Custos indirectos: 3.00 %
- IVA: 17.00 %

## S Equipamentos fixos e sinalização

### SC Cozinhas/lavandarias

#### SCE Electrodomésticos

**SCE040** Ud Forno eléctrico.
Forno eléctrico integrável, de 594 mm de largura, 590 mm de altura e 560 mm de profundidade, acabamento cromado mate, com capacidade para 57 l, classe de eficiência energética A.
Inclui: Marcação. Colocação do aparelho. Ligação à rede eléctrica. Verificação do seu correcto funcionamento.
Critério de medição de projecto: Número de unidades previstas, segundo documentação gráfica de Projecto.
Critério de medição de obra: Medir-se-á o número de unidades realmente colocadas segundo especificações de Projecto.

| Código | Un | Descrição | Rendimento | Preço | Importância |
|---|---|---|---|---|---|
| mt32hok010da | Ud | Forno eléctrico integrável, de 594 mm de largura, 590 mm de altura e 560 mm de profundidade, acabamento cromado mate, com capacidade para 57 l, classe de eficiência energética A, segundo o Regulamento Delegado (UE) N.º 65/2014. (material) | 1.000 | 36556.79 | 36556.79 |
| mo003 | h | Oficial de 1ª electricista. (mão de obra) | 0.557 | 138.06 | 76.90 |
| % | % | Custos directos complementares | 2 % | 36633.69 | 732.67 |
|  |  | Custos directos |  |  | 37366.36 |
