# Bancada de aglomerado de quartzo

- Propriedade do ficheiro: CYPE INGENIEROS, S.A.
- Formato: FIEBDC-3/2002
- Âmbito geográfico: Moçambique
- Moeda: MZN
- Custos indirectos: 3.00 %
- IVA: 17.00 %

## S Equipamentos fixos e sinalização

### SN Bancadas

#### SNA De aglomerado de quartzo

**SNA010** Ud Bancada de aglomerado de quartzo.
Bancada de aglomerado de quartzo branco, acabamento polido, de 350 cm de comprimento, 60 cm de largura e 2 cm de espessura, bordo simples recto, com os bordos ligeiramente biselados, formação de 1 abertura com os seus bordos polidos, e remate superior perimetral de 5 cm de altura e 2 cm de espessura, com o bordo recto. Inclusive marcação; suportes e ancoragens de aço galvanizado; resolução de esquinas, ângulos, cantos e remates; uniões entre peças e encontros com paramentos, vedados com silicone; nivelamento e cunhagem; eliminação de restos e limpeza.
Inclui: Marcação e traçado da bancada. Colocação e fixação dos suportes e ancoragens. Colocação, ajuste e fixação das peças que compõem a bancada. Colocação de remate superior perimetral.
Critério de medição de projecto: Número de unidades previstas, segundo documentação gráfica de Projecto. Não se duplicaram esquinas na medição do comprimento da bancada.
Critério de medição de obra: Medir-se-á o número de unidades realmente executadas segundo especificações de Projecto.

| Código | Un | Descrição | Rendimento | Preço | Importância |
|---|---|---|---|---|---|
| mt19egl020a | m² | Bancada de aglomerado de quartzo branco, acabamento polido, de 2 cm de espessura. (material) | 2.275 | 8140.31 | 18519.21 |
| mt19ewa030aaa | m | Formação de bordo simples recto com os bordos ligeiramente biselados, em bancada de pedra natural. (material) | 4.700 | 475.09 | 2232.92 |
| mt19ewa040a | m | Formação de bordo recto em remate superior de pedra natural, para o encontro entre a bancada e o paramento vertical. (material) | 3.500 | 475.09 | 1662.82 |
| mt19ewa010j | Ud | Formação de abertura com os bordos polidos, em bancada de quartzo sintético. (material) | 1.000 | 3711.91 | 3711.91 |
| mt19ewa020 | Ud | Material auxiliar para fixação de bancada. (material) | 3.500 | 1007.20 | 3525.20 |
| mt19egl025 | l | Massa tixotrópica, de cor a escolher, de alta durabilidade e estabilidade de cor após o endurecimento, para aplicar como material de enchimento de juntas de elementos de aglomerado de quartzo. (material) | 0.047 | 2304.21 | 108.30 |
| op00ato010 |  | Aparafusadora. | 1.000 | 0.00 | 0.00 |
| op00amo010 |  | Rebarbadora. | 1.000 | 0.00 | 0.00 |
| op00sie030 |  | Serra de disco de diamante, para mesa de trabalho, de corte húmido. | 1.000 | 0.00 | 0.00 |
| op00tal010 |  | Berbequim. | 1.000 | 0.00 | 0.00 |
| mo011 | h | Oficial de 1ª montador. (mão de obra) | 4.290 | 136.52 | 585.67 |
| mo080 | h | Ajudante de montador. (mão de obra) | 4.507 | 99.31 | 447.59 |
| % | % | Custos directos complementares | 2 % | 30793.62 | 615.87 |
|  |  | Custos directos |  |  | 31409.49 |
