# Poste de iluminação viária

- Propriedade do ficheiro: CYPE INGENIEROS, S.A.
- Formato: FIEBDC-3/2002
- Âmbito geográfico: Moçambique
- Moeda: MZN
- Custos indirectos: 3.00 %
- IVA: 17.00 %

## U Infra-estruturas no logradouro

### UI Iluminacão exterior

#### UIV Iluminação viária

**UIV010** Ud Poste de iluminação viária
Poste de iluminação viária composto de poste troncocónico de aço galvanizado de 3 mm de espessura, de 3000 mm de altura, acabamento pintado, com caixa de ligação e protecção, com fusíveis, condutor isolado de cobre para 0,6/1 kV de 2x2,5 mm², tomada de terra com vareta, caixa de passagem e derivação de 40x40x60 cm, com aro e tampa de ferro fundido; e luminária de fundição de alumínio, acabamento lacado de cor cinzento, regulável, de 20 W, factor de potência maior de 0,95, de 514x130x250 mm, com 8 LED SMD 5050, temperatura de cor 3000 K, índice de reprodução cromática maior de 80, índice unificado de encandeamento menor que 12, fluxo luminoso 2380 lúmens, com graus de protecção IP66 e IK10.
Critérios considerados na determinação do preço da unidade de obra: O preço não inclui a escavação da fundação nem a formação da fundação.
Inclui: Marcação. Fixação do poste. Montagem, ligação e verificação do seu correcto funcionamento.
Critério de medição de projecto: Número de unidades previstas, segundo documentação gráfica de Projecto.
Critério de medição de obra: Medir-se-á o número de unidades realmente executadas segundo especificações de Projecto.

| Código | Un | Descrição | Rendimento | Preço | Importância |
|---|---|---|---|---|---|
| mt34www020 | Ud | Caixa de passagem e derivação de 40x40x60 cm, com aro e tampa de ferro fundido. (material) | 1.000 | 7128.10 | 7128.10 |
| mt34www040 | Ud | Caixa de ligação e protecção, com fusíveis. (material) | 1.000 | 579.70 | 579.70 |
| mt34www050 | m | Condutor isolado de cobre para 0,6/1 kV de 2x2,5 mm². (material) | 4.000 | 40.52 | 162.08 |
| mt35ttc010b | m | Condutor de cobre nu, de 35 mm². (material) | 2.000 | 271.04 | 542.08 |
| mt35tte010b | Ud | Eléctrodo para rede de terra cobreado com 300 µm, fabricado em aço, de 15 mm de diâmetro e 2 m de comprimento. (material) | 1.000 | 1736.21 | 1736.21 |
| mt34xes010a | Ud | Poste troncocónico de aço galvanizado de 3 mm de espessura, de 3000 mm de altura, acabamento pintado. Segundo EN 40-5. (material) | 1.000 | 13695.77 | 13695.77 |
| mt34ena270aaa | Ud | Luminária de fundição de alumínio, acabamento lacado de cor cinzento, regulável, de 20 W, factor de potência maior de 0,95, de 514x130x250 mm, com 8 LED SMD 5050, temperatura de cor 3000 K, índice de reprodução cromática maior de 80, índice unificado de encandeamento menor que 12, fluxo luminoso 2380 lúmens, com graus de protecção IP66 e IK10, para fixar em suporte de 59 mm de diâmetro. (material) | 1.000 | 22166.29 | 22166.29 |
| mq04cag010c | h | Camião com grua de carga máxima 12 t. (equipamento) | 0.170 | 2344.95 | 398.64 |
| mo003 | h | Oficial de 1ª electricista. (mão de obra) | 0.780 | 138.06 | 107.69 |
| mo102 | h | Ajudante de electricista. (mão de obra) | 0.780 | 100.25 | 78.20 |
| % | % | Custos directos complementares | 2 % | 46594.76 | 931.90 |
|  |  | Custos directos |  |  | 47526.66 |
