# Pavimento amortecedor de impactos, de placas de borracha

- Propriedade do ficheiro: CYPE INGENIEROS, S.A.
- Formato: FIEBDC-3/2002
- Âmbito geográfico: Moçambique
- Moeda: MZN
- Custos indirectos: 3.00 %
- IVA: 17.00 %

## U Infra-estruturas no logradouro

### UM Mobiliário urbano

#### UMR Pavimentos amortecedores de impactos

**UMR030** m² Pavimento amortecedor de impactos, de placas de borracha.
Pavimento amortecedor de impactos, em parques infantis, formado por placas de borracha reciclada SBR, com os bordos macho-fêmea, cor preto, de 500x500x30 mm, encaixadas entre si como um puzzle e assentes com cola especial de poliuretano bicomponente, com placas de borracha com o bordo biselado em todo o seu perímetro.
Critérios considerados na determinação do preço da unidade de obra: O preço não inclui a superfície base nem a resolução do perímetro.
Inclui: Marcação. Corte das peças. Aplicação da cola. Colocação das placas de borracha. Limpeza final.
Critério de medição de projecto: Superfície medida segundo documentação gráfica de Projecto.
Critério de medição de obra: Medir-se-á a superfície realmente executada segundo especificações de Projecto.

| Código | Un | Descrição | Rendimento | Preço | Importância |
|---|---|---|---|---|---|
| mt47adc110a | kg | Cola especial de poliuretano bicomponente. (material) | 0.800 | 450.03 | 360.02 |
| mt47adc411ba | m² | Placa de borracha reciclada SBR, com os bordos macho-fêmea, cor preto, de 500x500x30 mm, com aglomerantes de poliuretano, segundo NP EN 1177. (material) | 1.040 | 2430.81 | 2528.04 |
| mo041 | h | Oficial de 1ª construção de obra civil. (mão de obra) | 0.111 | 134.36 | 14.91 |
| mo087 | h | Ajudante de construção de obra civil. (mão de obra) | 0.111 | 100.44 | 11.15 |
| % | % | Custos directos complementares | 2 % | 2914.12 | 58.28 |
|  |  | Custos directos |  |  | 2972.40 |
