# Escada de acesso, com corrimão

- Propriedade do ficheiro: CYPE INGENIEROS, S.A.
- Formato: FIEBDC-3/2002
- Âmbito geográfico: Moçambique
- Moeda: MZN
- Custos indirectos: 3.00 %
- IVA: 17.00 %

## U Infra-estruturas no logradouro

### UP Piscinas

#### UPE Equipamento exterior

**UPE010** Ud Escada de acesso, com corrimão.
Escada de acesso para piscina, de tubo de 43 mm de diâmetro, com 4 degraus e corrimão simétrico, de aço inoxidável AISI 304L, acabamento polido brilhante, fixada com ancoragens dotadas de mecanismo para ligação equipotencial. Inclusive marcação, ancoragens, batentes, embelezadores, juntas, tacos e parafusos.
Inclui: Colocação e fixação de acessórios e peças especiais.
Critério de medição de projecto: Número de unidades previstas, segundo documentação gráfica de Projecto.
Critério de medição de obra: Medir-se-á o número de unidades realmente executadas segundo especificações de Projecto.

| Código | Un | Descrição | Rendimento | Preço | Importância |
|---|---|---|---|---|---|
| mt47pep010e | Ud | Escada de acesso para piscina, de tubo de 43 mm de diâmetro, com 4 degraus e corrimão simétrico, de aço inoxidável AISI 304L, acabamento polido brilhante, com ancoragens dotadas de mecanismo para ligação equipotencial, batentes, embelezadores, juntas, buchas e parafusos. (material) | 1.000 | 43693.57 | 43693.57 |
| mt09moe040 | Ud | Argamassa expansiva. (material) | 2.000 | 160.08 | 320.16 |
| mo041 | h | Oficial de 1ª construção de obra civil. (mão de obra) | 2.229 | 134.36 | 299.49 |
| mo087 | h | Ajudante de construção de obra civil. (mão de obra) | 2.229 | 100.44 | 223.88 |
| % | % | Custos directos complementares | 2 % | 44537.10 | 890.74 |
|  |  | Custos directos |  |  | 45427.84 |
