# Quadro eléctrico para iluminação de piscina

- Propriedade do ficheiro: CYPE INGENIEROS, S.A.
- Formato: FIEBDC-3/2002
- Âmbito geográfico: Moçambique
- Moeda: MZN
- Custos indirectos: 3.00 %
- IVA: 17.00 %

## U Infra-estruturas no logradouro

### UP Piscinas

#### UPI Equipamentos de iluminação

**UPI010** Ud Quadro eléctrico para iluminação de piscina.
Quadro eléctrico para iluminação de piscina, com transformador eléctrico de 300 W e 230/12 V, para a alimentação de 1 foco, com as protecções necessárias e ligação à terra.
Inclui: Colocação da caixa para o quadro. Montagem dos componentes. Verificação do seu correcto funcionamento.
Critério de medição de projecto: Número de unidades previstas, segundo documentação gráfica de Projecto.
Critério de medição de obra: Medir-se-á o número de unidades realmente executadas segundo especificações de Projecto.

| Código | Un | Descrição | Rendimento | Preço | Importância |
|---|---|---|---|---|---|
| mt47pil010a | Ud | Quadro eléctrico para iluminação de piscina, com transformador eléctrico de 300 W e 230/12 V, para a alimentação de 1 foco, com as protecções necessárias e ligação à terra. (material) | 1.000 | 60537.77 | 60537.77 |
| mt34www011 | Ud | Material auxiliar para instalação de dispositivo de iluminação. (material) | 1.000 | 86.82 | 86.82 |
| mo003 | h | Oficial de 1ª electricista. (mão de obra) | 1.114 | 144.14 | 160.57 |
| mo102 | h | Ajudante de electricista. (mão de obra) | 1.114 | 104.64 | 116.57 |
| % | % | Custos directos complementares | 2 % | 60901.73 | 1218.03 |
|  |  | Custos directos |  |  | 62119.76 |
