# Tratamento superficial de pavimentos betuminosos

- Propriedade do ficheiro: CYPE INGENIEROS, S.A.
- Formato: FIEBDC-3/2002
- Âmbito geográfico: Moçambique
- Moeda: MZN
- Custos indirectos: 3.00 %
- IVA: 17.00 %

## U Infra-estruturas no logradouro

### UX Pavimentos

#### UXF Betuminosos

**UXF040** m² Tratamento superficial de pavimentos betuminosos.
Tratamento superficial de pavimentos betuminosos com duas demãos, 3 kg/m² cada demão, de leitada betuminosa homogénea (slurry), cor preto, formada por inertes e cargas minerais, ligados com emulsão asfáltica.
Critérios considerados na determinação do preço da unidade de obra: O preço não inclui a preparação do suporte.
Inclui: Aplicação da leitada.
Critério de medição de projecto: Superfície medida em projecção horizontal, segundo documentação gráfica de Projecto.
Critério de medição de obra: Medir-se-á, em projecção horizontal, a superfície realmente executada segundo especificações de Projecto.

| Código | Un | Descrição | Rendimento | Preço | Importância |
|---|---|---|---|---|---|
| mt47aag040a | kg | Leitada betuminosa homogénea (slurry), cor preto, formada por inertes e cargas minerais, ligados com emulsão asfáltica, segundo EN 12274-7; para aplicar com rodo de borracha. (material) | 6.000 | 72.22 | 433.32 |
| mo041 | h | Oficial de 1ª construção de obra civil. (mão de obra) | 0.111 | 132.85 | 14.75 |
| mo087 | h | Ajudante de construção de obra civil. (mão de obra) | 0.111 | 99.31 | 11.02 |
| % | % | Custos directos complementares | 2 % | 459.09 | 9.18 |
|  |  | Custos directos |  |  | 468.27 |
