# Quadro eléctrico provisório de obra

- Propriedade do ficheiro: CYPE INGENIEROS, S.A.
- Formato: FIEBDC-3/2002
- Âmbito geográfico: Moçambique
- Moeda: MZN
- Custos indirectos: 3.00 %
- IVA: 17.00 %

## Y Segurança e saúde

### YC Sistemas de protecção colectiva

#### YCS Protecção eléctrica

**YCS020** Ud Quadro eléctrico provisório de obra.
Quadro eléctrico provisório de obra para uma potência máxima de 5 kW, composto por armário de distribuição com dispositivo de emergência, tomadas e os disjuntores magneto-térmicos e diferenciais necessários, amortizável em 4 utilizações.
Critério de medição de projecto: Número de unidades previstas, segundo Plano de Segurança e Saúde.
Critério de medição de obra: Medir-se-á o número de unidades realmente colocadas segundo especificações do Plano de Segurança e Saúde.

| Código | Un | Descrição | Rendimento | Preço | Importância |
|---|---|---|---|---|---|
| mt50spe020a | Ud | Quadro eléctrico provisório de obra para uma potência máxima de 5 kW, composto por armário de distribuição com dispositivo de emergência, com graus de protecção IP55 e IK07, 3 tomadas com dispositivo de bloqueio e os disjuntores magneto-térmicos e diferenciais necessários, Inclusive elementos de fixação e dispositivos de ligação. (material) | 0.250 | 137543.66 | 34385.92 |
| mo119 | h | Oficial de 1ª Segurança e Saúde. (mão de obra) | 1.114 | 134.36 | 149.68 |
| mo120 | h | Operário Segurança e Saúde. (mão de obra) | 1.114 | 96.77 | 107.80 |
| % | % | Custos directos complementares | 2 % | 34643.40 | 692.87 |
|  |  | Custos directos |  |  | 35336.27 |
