# Laje térrea ventilada de betão armado de 20+4 cm de altura

- Propriedade do ficheiro: CYPE INGENIEROS, S.A.
- Formato: FIEBDC-3/2002
- Âmbito geográfico: Moçambique
- Moeda: MZN
- Custos indirectos: 3.00 %
- IVA: 17.00 %

**ANS020** m² Laje térrea ventilada de betão armado de 20+4 cm de altura, sobre cofragem perdida de módulos de polipropileno reciclado, realizada com betão C25/30 (XC1(P); D12; S3; Cl 0,4) fabricado em central, e betonagem com grua, e malha electrossoldada AR50 100x300 mm de aço A500 EL como armadura de distribuição, colocada sobre separadores homologados em camada de compressão de 4 cm de espessura; com juntas de retracção de 5 mm de espessura, através de corte com disco de diamante; apoiada toda ela sobre base de betão de limpeza. Inclusive painel de poliestireno expandido de 3 cm de espessura, para a execução de juntas de retracção.
Laje térrea ventilada de betão armado de 20+4 cm de altura, sobre cofragem perdida de módulos de polipropileno reciclado, realizada com betão C25/30 (XC1(P); D12; S3; Cl 0,4) fabricado em central, e betonagem com grua, e malha electrossoldada AR50 100x300 mm de aço A500 EL como armadura de distribuição, colocada sobre separadores homologados em camada de compressão de 4 cm de espessura; com juntas de retracção de 5 mm de espessura, através de corte com disco de diamante; apoiada toda ela sobre base de betão de limpeza. Inclusive painel de poliestireno expandido de 3 cm de espessura, para a execução de juntas de retracção.
Inclui: Marcação da disposição das peças. Corte das peças. Colocação e montagem das peças. Tratamento de encontros. Realização dos orifícios de passagem das instalações. Colocação dos elementos para passagem de instalações. Colocação da malha electrossoldada. Betonagem, espalhamento e vibração do betão. Nivelamento da camada de compressão. Cura do betão. Implantação das juntas de retracção. Corte do betão. Limpeza final das juntas de retracção.
Critério de medição de projecto: Superfície medida segundo documentação gráfica de Projecto.
Critério de medição de obra: Medir-se-á a superfície realmente executada segundo especificações de Projecto, sem deduzir a superfície ocupada pelos pilares situados dentro do seu perímetro.
Critérios considerados na determinação do preço da unidade de obra: O preço não inclui a camada de betão de limpeza.

| Código | Un | Descrição | Rendimento | Preço | Importância |
|---|---|---|---|---|---|
| mt07cid010j | m² | Cofragem perdida de módulos de polipropileno reciclado, de 50x50x20 cm, para massames e lajes térreas ventiladas. (material) | 1.050 | 425.63 | 446.91 |
| mt07aco040f | kg | Aço em varões nervurados, A500 NR, fornecido em obra em varões sem elaborar, de vários diâmetros. (material) | 2.000 | 26.70 | 53.40 |
| mt08var050 | kg | Arame galvanizado para atar, de 1,30 mm de diâmetro. (material) | 0.010 | 43.53 | 0.44 |
| mt07ame020ffc | m² | Malha electrossoldada AR50 100x300 mm, com arames longitudinais de 5 mm de diâmetro e arames transversais de 4,2 mm de diâmetro, aço A500 EL. (material) | 1.100 | 83.08 | 91.39 |
| mt10haf020ngngc | m³ | Betão C25/30 (XC1(P) D12; S3; Cl 0,4), fabricado em central, segundo NP EN 206-1. (material) | 0.097 | 4277.21 | 414.89 |
| mt07aco020o | Ud | Separador homologado para malha electrossoldada. (material) | 1.000 | 3.40 | 3.40 |
| mt16pea020c | m² | Painel rígido de poliestireno expandido, segundo NP EN 13163, bordo lateral recto, de 30 mm de espessura, resistência térmica 0,8 m²°C/W, condutibilidade térmica 0,036 W/(m°C), para junta de dilatação. (material) | 0.092 | 182.33 | 16.77 |
| mq06vib020 | h | Régua vibradora de 3 m. (equipamento) | 0.082 | 146.24 | 11.99 |
| mq06cor020 | h | Equipamento para corte de juntas em massames de betão. (equipamento) | 0.075 | 297.49 | 22.31 |
| mo044 | h | Oficial de 1ª cofrador. (mão de obra) | 0.013 | 102.68 | 1.33 |
| mo091 | h | Ajudante de cofrador. (mão de obra) | 0.013 | 76.30 | 0.99 |
| mo043 | h | Oficial de 1ª armador de ferro. (mão de obra) | 0.023 | 102.68 | 2.36 |
| mo090 | h | Ajudante de armador de ferro. (mão de obra) | 0.023 | 76.30 | 1.75 |
| mo045 | h | Oficial de 1ª estruturista, em trabalhos de betonagem. (mão de obra) | 0.022 | 102.68 | 2.26 |
| mo092 | h | Ajudante de estruturista, em trabalhos de betonagem. (mão de obra) | 0.099 | 76.30 | 7.55 |
| mo112 | h | Operário especializado construção. (mão de obra) | 0.085 | 71.52 | 6.08 |
| % | % | Custos directos complementares | 2 % | 1083.82 | 21.68 |
|  |  | Custos directos |  |  | 1105.50 |
