# Transporte, colocação em obra e remoção de equipamento completo para cravamento de estacas-prancha

- Propriedade do ficheiro: CYPE Ingenieros S.A.
- Formato: FIEBDC-3/2016
- Programa: Gerador de preços para construção civil. CYPE Ingenieros, S.A.
- Data: 19/04/2024
- Âmbito geográfico: Moçambique
- Moeda: MZN
- Custos indirectos: 3 %
- IVA: 17 %

## C Fundações

### CT Estacas-prancha

#### CTA Paredes autoportantes

**CTA001** Ud Transporte, colocação em obra e remoção de equipamento completo para cravamento de estacas-prancha.
Transporte, colocação em obra e remoção de equipamento hidráulico completo com vibro-percussão/extracção, para cravamento de estacas-prancha metálicas no terreno, com carácter provisório ou definitivo, a uma distância de até 50 km.
Critérios considerados na determinação do preço da unidade de obra: O preço inclui o deslocamento à obra do pessoal especializado.
Inclui: Transporte à obra. Montagem do equipamento. Desmontagem do equipamento. Remoção do equipamento>.
Critério de medição de projecto: Número de unidades previstas, segundo documentação gráfica de Projecto.
Critério de medição de obra: Medir-se-á o número de unidades realmente executadas segundo especificações de Projecto.

| Código | Un | Descrição | Rendimento | Preço | Importância |
|---|---|---|---|---|---|
| mq03tab030a | Ud | Transporte, colocação em obra e remoção de martelo percutor de duplo efeito, com motor, para cravamento e extracção de estacas-prancha recuperáveis, a uma distância de até 50 km. (equipamento) | 1 | 352531.02 | 352531.020 |
| % | % | Custos directos complementares | 2 % | 352531.020 | 7050.620 |
|  |  | Custos directos |  |  | 359581.640 |
