# Estrutura metálica leve autoportante de cobertura inclinada

- Propriedade do ficheiro: CYPE Ingenieros S.A.
- Formato: FIEBDC-3/2016
- Programa: Gerador de preços para construção civil. CYPE Ingenieros, S.A.
- Data: 19/04/2024
- Âmbito geográfico: Moçambique
- Moeda: MZN
- Custos indirectos: 3 %
- IVA: 17 %

## E Estruturas

### EA Metálicas

#### EAT Estruturas para coberturas

**EAT020** m² Estrutura metálica leve autoportante de cobertura inclinada.
Estrutura metálica leve autoportante de cobertura inclinada, sobre compartimento não habitável formada por aço NP EN 10162 S235JRC, em perfis enformados a frio das séries L, U, C ou Z, acabamento galvanizado, com uma quantidade de aço de 5 kg/m².
Critérios considerados na determinação do preço da unidade de obra: O preço inclui os parafusos, os cortes, os desperdícios, as peças especiais, os casquilhos e os elementos auxiliares de montagem.
Inclui: Marcação dos eixos. Levantamento e colocação dos extremos da estrutura através de grua. Aprumo. Resolução das uniões. Ajuste das peças e uniões entre os diferentes componentes da estrutura.
Critério de medição de projecto: Superfície medida pela sua parte interior na sua verdadeira magnitude, segundo documentação gráfica de Projecto.
Critério de medição de obra: Medir-se-á, em verdadeira magnitude, pelo tardoz, a superfície realmente executada segundo especificações de Projecto.

| Código | Un | Descrição | Rendimento | Preço | Importância |
|---|---|---|---|---|---|
| mt07ali005a | kg | Aço NP EN 10162 S235JRC, em perfis enformados a frio das séries L, U, C ou Z, acabamento galvanizado, inclusive acessórios, parafusos e elementos de ancoragem. (material) | 5 | 228.64 | 1143.200 |
| mo047 | h | Oficial de 1ª montador de estruturas metálicas. (mão de obra) | 0.334 | 138.26 | 46.179 |
| mo094 | h | Ajudante de montador de estruturas metálicas. (mão de obra) | 0.334 | 103.28 | 34.496 |
| % | % | Custos directos complementares | 2 % | 1223.875 | 24.478 |
|  |  | Custos directos |  |  | 1248.353 |

Resíduos:
- colocação: mt07ali005a; factor de resíduo 0.0045

## Recursos

**mt07ali005a** kg Aço NP EN 10162 S235JRC
Dados técnicos: Custo energético 9.830 MJ; Emissão de CO2 0.510 kg; Código LER 17 04 05; Massa do elemento 1 kg; Volume 0.000476 m3
