# Asna ligeira, de madeira serrada

- Propriedade do ficheiro: CYPE Ingenieros S.A.
- Formato: FIEBDC-3/2016
- Programa: Gerador de preços para construção civil. CYPE Ingenieros, S.A.
- Data: 30/10/2024
- Âmbito geográfico: Moçambique
- Moeda: MZN
- Custos indirectos: 3 %
- IVA: 17 %

## E Estruturas

### EM Madeira

#### EMC Estruturas para coberturas

**EMC010** Ud Asna ligeira, de madeira serrada.
Asna ligeira de 6 m de vão, pendente 30%, montada em obra com tirante, pendural e pernas de madeira serrada de pinho, de 70x70 mm de secção, com acabamento polido; ligações com ferragens de aço galvanizado tipo DX51D+Z275N e parafusos rosca-chapa de aço zincado, para samblagem de estruturas de madeira; separação entre asnas até 5 m.
Inclui: Marcação de eixos de apoio na cabeça da parede ou pilar. Preparação da superfície de apoio. Marcação e corte de pranchas. Montagem da asna. Colocação e fixação provisória da asna. Aprumo e nivelamento. Ligação da asna e a sua base de apoio.
Critério de medição de projecto: Número de unidades previstas, incluindo no seu conjunto todos os elementos que as formam, segundo documentação gráfica de Projecto.
Critério de medição de obra: Medir-se-á o número de unidades realmente executadas segundo especificações de Projecto. Consideram-se incluídos todos os elementos integrantes da estrutura assinalados nos desenhos e pormenores do Projecto.

| Código | Un | Descrição | Rendimento | Preço | Importância |
|---|---|---|---|---|---|
| mt07mee101ad | m³ | Madeira serrada de pinho para asnas de grande esquadria, de até 5 m de comprimento, de 70x70 mm de secção, com acabamento polido. (material) | 0.065 | 27913.72 | 1814.392 |
| mt07emr511a | kg | Ferragens de aço galvanizado tipo DX51D+Z275N e parafusos rosca-chapa de aço zincado, para samblagem de estruturas de madeira, para classes de serviço 1 e 2 segundo NP EN 1995-1-1. (material) | 0.2 | 581.89 | 116.378 |
| mq07gte010b | h | Autogrua de braço telescópico com uma capacidade de elevação de 20 t e 20 m de altura máxima de trabalho. (equipamento) | 0.368 | 2282.88 | 840.100 |
| mo048 | h | Oficial de 1ª montador de estruturas de madeira. (mão de obra) | 1.469 | 139.83 | 205.410 |
| mo095 | h | Ajudante de montador de estruturas de madeira. (mão de obra) | 0.515 | 104.45 | 53.792 |
| % | % | Custos directos complementares | 2 % | 3030.072 | 60.601 |
|  |  | Custos directos |  |  | 3090.673 |

Resíduos:
- colocação: mt07mee101ad; factor de resíduo 0.0015
- colocação: mt07emr511a; factor de resíduo 0.0045

## Recursos

**mt07mee101ad** m³ Madeira serrada de pinho para asnas de grande esquadria
Dados técnicos: Custo energético 17005.075 MJ; Emissão de CO2 -501.408 kg; Código LER 17 02 01; Massa do elemento 380 kg; Volume 0.345455 m3
Resíduos:
- embalagem: re170203 Plástico. (componente de resíduo); rendimento 0.04 kg; Código LER 17 02 03; Massa do elemento 1 kg; Volume 0.001667 m3

**mt07emr511a** kg Ferragens de aço galvanizado tipo DX51D+Z275N e parafusos rosca-chapa de aço zincado
Dados técnicos: Custo energético 25.100 MJ; Emissão de CO2 2.560 kg; Código LER 17 04 05; Massa do elemento 1 kg; Volume 0.000476 m3
