# Peça para ligação, resistente a esforço transverso, de extremo de viga ou vigota de madeira

- Propriedade do ficheiro: CYPE Ingenieros S.A.
- Formato: FIEBDC-3/2016
- Programa: Gerador de preços para construção civil. CYPE Ingenieros, S.A.
- Data: 20/11/2025
- Âmbito geográfico: Moçambique
- Moeda: MZN
- Custos indirectos: 3 %
- IVA: 17 %

## E Estruturas

### EM Madeira

#### EMM Elementos auxiliares para estruturas de madeira

**EMM020** Ud Peça para ligação, resistente a esforço transverso, de extremo de viga ou vigota de madeira.
Peça metálica à vista de aço EN 10346 S250GD+Z com protecção Z275 face à corrosão, com 42 mm de abas interiores, de 40x110 mm na zona a conectar e 2 mm de espessura, fixada à estrutura portante de madeira com 60 pregos, de aço galvanizado de alta aderência, e fixada à viga ou à vigota com 60 parafusos autoperfurantes para madeira, de 3,5 mm de diâmetro e 40 mm de comprimento, de aço galvanizado com revestimento de crómio; para ligação, resistente a esforço transverso, de extremo de viga ou vigota de madeira.
Inclui: Marcação. Sinalização dos pontos de ancoragem. Colocação e fixação provisória da peça. Aprume e nivelação definitivos. Fixação da peça à estrutura portante. Fixação da peça à viga ou à vigota.
Critério de medição de projecto: Número de unidades previstas, segundo documentação gráfica de Projecto.
Critério de medição de obra: Medir-se-á o número de unidades realmente executadas segundo especificações de Projecto.

| Código | Un | Descrição | Rendimento | Preço | Importância |
|---|---|---|---|---|---|
| mt07emr020aa1Ou | Ud | Peça metálica à vista de aço EN 10346 S250GD+Z com protecção Z275 face à corrosão, com 42 mm de abas interiores, de 40x110 mm na zona a conectar e 2 mm de espessura, de 42 mm de apoio superior e 80 mm de apoio inferior. (material) | 1 | 278.07 | 278.070 |
| mt07emr113ac | Ud | Parafuso autoperfurante para madeira, de 3,5 mm de diâmetro e 40 mm de comprimento, de aço galvanizado com revestimento de crómio. (material) | 60 | 2.48 | 148.800 |
| mt07emr111a | Ud | Prego, de 4 mm de diâmetro e 40 mm de comprimento, de aço galvanizado de alta aderência. (material) | 60 | 4.06 | 243.600 |
| mo048 | h | Oficial de 1ª montador de estruturas de madeira. (mão de obra) | 0.336 | 145.96 | 49.043 |
| mo095 | h | Ajudante de montador de estruturas de madeira. (mão de obra) | 0.138 | 109.04 | 15.048 |
| % | % | Custos directos complementares | 2 % | 734.561 | 14.691 |
|  |  | Custos directos |  |  | 749.252 |

Resíduos:
- colocação: mt07emr020aa1Ou; factor de resíduo 0.02
- colocação: mt07emr113ac; factor de resíduo 0.00505263

## Recursos

**mt07emr020aa1Ou** Ud Peça metálica à vista de aço EN 10346 S250GD+Z com protecção Z275 face à corrosão
Dados técnicos: Custo energético 3.420 MJ; Emissão de CO2 0.159 kg; Código LER 17 04 05; Massa do elemento 0.069 kg; Volume 0.000033 m3
Resíduos:
- embalagem: re170203 Plástico. (componente de resíduo); rendimento 0.025 kg; Código LER 17 02 03; Massa do elemento 1 kg; Volume 0.001667 m3

**mt07emr113ac** Ud Parafuso autoperfurante para madeira
Dados técnicos: Custo energético 0.239 MJ; Emissão de CO2 0.025 kg; Código LER 17 04 05; Massa do elemento 0.0095 kg; Volume 0.000005 m3
Resíduos:
- embalagem: re150101 Embalagens de papel e cartão. (componente de resíduo); rendimento 0.001 kg; Código LER 15 01 01; Massa do elemento 1 kg; Volume 0.001333 m3

**mt07emr111a** Ud Prego, de 4 mm de diâmetro e 40 mm de comprimento, de aço galvanizado de alta aderência
Dados técnicos: Custo energético 4.697 MJ; Emissão de CO2 0.316 kg
Resíduos:
- embalagem: re150101 Embalagens de papel e cartão; rendimento 0.09 kg
- embalagem: re170203 Plástico; rendimento 0.045 kg
