# Fachada ligeira de painel sandwich de GRC fotocatalítico

- Propriedade do ficheiro: CYPE Ingenieros S.A.
- Formato: FIEBDC-3/2016
- Programa: Gerador de preços para construção civil. CYPE Ingenieros, S.A.
- Data: 19/04/2024
- Âmbito geográfico: Moçambique
- Moeda: MZN
- Custos indirectos: 3 %
- IVA: 17 %

## F Fachadas, divisões e protecções

### FL Fachadas ligeiras

#### FLG De painéis de GRC

**FLG031** m² Fachada ligeira de painel sandwich de GRC fotocatalítico.
Fachada ligeira de painel sandwich de GRC fotocatalítico, de 120 mm de espessura total, 3,3 m de largura máxima e 12 m² de superfície máxima, formado por um núcleo de poliestireno expandido tipo I, de 10 kg/m³ de densidade média e 100 mm de espessura, recoberto por duas lâminas de GRC de espessura exterior 10 mm e espessura interior 10 mm, textura lisa, cor branca, com inclusão ou delimitação de aberturas; fixação dos painéis à laje com elementos metálicos de ligação, fixados por sua vez com parafusos M12 de aço zincado. Inclusive primário, silicone neutro e cordão de espuma de polietileno expandido de células fechadas para a selagem de juntas.
Inclui: Marcação de painéis e elementos de ancoragem. Posicionamento do painel no seu lugar de colocação. Aprumo e escoramento do painel. Fixação das ancoragens com parafusos. Resolução de pontos singulares. Revisão de painéis. Vedação de juntas.
Critério de medição de projecto: Superfície medida segundo documentação gráfica de Projecto, sem duplicar esquinas nem encontros, descontando as aberturas de superfície maior de 3 m².
Critério de medição de obra: Medir-se-á a superfície realmente executada segundo especificações de Projecto, sem duplicar esquinas nem encontros, descontando as aberturas de superfície maior de 3 m².

| Código | Un | Descrição | Rendimento | Preço | Importância |
|---|---|---|---|---|---|
| mt12pgi030ab | m² | Painel sandwich de GRC fotocatalítico, de 120 mm de espessura total, 3,3 m de largura máxima e 12 m² de superfície máxima, formado por um núcleo de poliestireno expandido tipo I, de 10 kg/m³ de densidade média e 100 mm de espessura, revestido com duas lâminas de GRC de espessura exterior 10 mm e espessura interior 10 mm, textura lisa, cor branca; com um perfil de aço zincado incorporado na face posterior, para a fixação mecânica do painel aos elementos metálicos de ligação. (material) | 1 | 12072.15 | 12072.150 |
| mt12pgg100a | Ud | Repercussão, por m² de fachada de painel de GRC, de peças especiais e elementos metálicos para ligação entre painéis e entre painéis e elementos estruturais, parafusos M12, de aço zincado, com anilhas, para a fixação mecânica dos elementos de ligação ao painel e à laje, primário, silicone neutro e cordão de espuma de polietileno expandido de células fechadas para a selagem de juntas. (material) | 1 | 285.06 | 285.060 |
| mq07gte010c | h | Autogrua de braço telescópico com uma capacidade de elevação de 30 t e 27 m de altura máxima de trabalho. (equipamento) | 0.03 | 2659.87 | 79.796 |
| mo050 | h | Oficial de 1ª montador de painéis pré-fabricados de betão. (mão de obra) | 0.279 | 136.52 | 38.089 |
| mo097 | h | Ajudante de montador de painéis pré-fabricados de betão. (mão de obra) | 0.279 | 99.31 | 27.707 |
| % | % | Custos directos complementares | 2 % | 12502.802 | 250.056 |
|  |  | Custos directos |  |  | 12752.858 |

Resíduos:
- colocação: mt12pgi030ab; factor de resíduo 0.0084

## Recursos

**mt12pgi030ab** m² Painel sandwich de GRC fotocatalítico
Dados técnicos: Custo energético 282.328 MJ; Emissão de CO2 9.199 kg; Código LER 17 01 01; Massa do elemento 49 kg; Volume 0.032667 m3
Resíduos:
- embalagem: re170201 Madeira. (componente de resíduo); rendimento 0.841 kg; Código LER 17 02 01; Massa do elemento 1 kg; Volume 0.000909 m3
- embalagem: re170203 Plástico. (componente de resíduo); rendimento 0.3 kg; Código LER 17 02 03; Massa do elemento 1 kg; Volume 0.001667 m3
