# Fachada pesada de painéis pré-fabricados de betão armado

- Propriedade do ficheiro: CYPE Ingenieros S.A.
- Formato: FIEBDC-3/2016
- Programa: Gerador de preços para construção civil. CYPE Ingenieros, S.A.
- Data: 19/04/2024
- Âmbito geográfico: Moçambique
- Moeda: MZN
- Custos indirectos: 3 %
- IVA: 17 %

## F Fachadas, divisões e protecções

### FP Fachadas pesadas

#### FPP Painéis pré-fabricados de betão

**FPP020** m² Fachada pesada de painéis pré-fabricados de betão armado.
Parede de fachada formada por painéis pré-fabricados, lisos, de betão armado de 12 cm de espessura, 3 m de largura e 14 m de comprimento máximo, com os bordos macho-fêmea, acabamento liso de cor branca a uma face, colocados em posição horizontal, com inclusão ou delimitação de aberturas. Inclusive colocação em obra dos painéis com ajuda de autogrua, escoramentos, peças especiais, elementos metálicos para ligação entre painéis e entre painéis e elementos estruturais, vedação de juntas com silicone neutro sobre cordão de borracha adesivo e preenchimento com argamassa sem retracção nas juntas horizontales. Totalmente montada.
Inclui: Implantação dos painéis. Colocação do cordão de borracha adesivo. Posicionamento dos painéis no seu lugar de colocação. Aprumo e escoramento dos painéis. Soldadura dos elementos metálicos de ligação. Enchimento de juntas e preenchimento final com argamassa de retracção controlada.
Critério de medição de projecto: Superfície medida segundo documentação gráfica de Projecto, sem duplicar esquinas nem encontros, descontando as aberturas de superfície maior de 3 m².
Critério de medição de obra: Medir-se-á a superfície realmente executada segundo especificações de Projecto, sem duplicar esquinas nem encontros, descontando as aberturas de superfície maior de 3 m².

| Código | Un | Descrição | Rendimento | Preço | Importância |
|---|---|---|---|---|---|
| mt12pph010aa | m² | Painel pré-fabricado, liso, de betão armado de 12 cm de espessura, 3 m de largura e 14 m de comprimento máximo, com os bordos macho-fêmea, acabamento liso de cor branca a uma face, para formação de parede. Segundo EN 14992. (material) | 1 | 4424.08 | 4424.080 |
| mt12pph011 | kg | Pasta borracha-asfáltica para vedação a frio de juntas de painéis pré-fabricados de betão. (material) | 1 | 186.23 | 186.230 |
| mt50spa052b | m | Pranchão de madeira de pinho, de 20x7,2 cm. (material) | 0.02 | 600.67 | 12.013 |
| mt50spa081a | Ud | Escora metálica telescópica, até 3 m de altura. (material) | 0.013 | 1829.38 | 23.782 |
| mq07gte010c | h | Autogrua de braço telescópico com uma capacidade de elevação de 30 t e 27 m de altura máxima de trabalho. (equipamento) | 0.144 | 2659.87 | 383.021 |
| mo050 | h | Oficial de 1ª montador de painéis pré-fabricados de betão. (mão de obra) | 0.234 | 136.52 | 31.946 |
| mo097 | h | Ajudante de montador de painéis pré-fabricados de betão. (mão de obra) | 0.234 | 99.31 | 23.239 |
| % | % | Custos directos complementares | 2 % | 5084.311 | 101.686 |
|  |  | Custos directos |  |  | 5185.997 |

Resíduos:
- colocação: mt12pph010aa; factor de resíduo 0.0199413
- colocação: mt12pph011 Pasta borracha-asfáltica para vedação a frio de juntas de painéis pré-fabricados de betão; factor de resíduo 0.035
- colocação: mt50spa052b Pranchão de madeira de pinho, de 20x7,2 cm; factor de resíduo 1
- colocação: mt50spa081a Escora metálica telescópica, até 3 m de altura; factor de resíduo 1

## Recursos

**mt12pph010aa** m² Painel pré-fabricado
Dados técnicos: Custo energético 460.943 MJ; Emissão de CO2 49.718 kg; Código LER 17 01 01; Massa do elemento 276 kg; Volume 0.184 m3
Resíduos:
- embalagem: re170201 Madeira. (componente de resíduo); rendimento 0.649 kg; Código LER 17 02 01; Massa do elemento 1 kg; Volume 0.000909 m3
- embalagem: re170203 Plástico. (componente de resíduo); rendimento 0.259 kg; Código LER 17 02 03; Massa do elemento 1 kg; Volume 0.001667 m3

**mt12pph011** kg Pasta borracha-asfáltica para vedação a frio de juntas de painéis pré-fabricados de betão
Dados técnicos: Custo energético 57.585 MJ; Emissão de CO2 0.739 kg; Código LER 17 03 02; Massa do elemento 1 kg; Volume 0.001 m3
Resíduos:
- embalagem: re170203 Plástico; rendimento 0.056 kg

**mt50spa052b** m Pranchão de madeira de pinho, de 20x7,2 cm
Dados técnicos: Custo energético 1124.755 MJ; Emissão de CO2 -15.401 kg; Código LER 17 02 01; Massa do elemento 8.28 kg; Volume 0.007527 m3

**mt50spa081a** Ud Escora metálica telescópica, até 3 m de altura
Dados técnicos: Custo energético 97.317 MJ; Emissão de CO2 5.049 kg; Código LER 17 04 05; Massa do elemento 9.9 kg; Volume 0.004714 m3
